# GI Fürhaupten - Erschließung nördliche Stichstraße
Angebotsaufforderung (GAEB DA 2000 1.2, DA83)
Projekt: P1611083
Währung: EUR
Auftraggeber: DV-Nummer: P1611083; Vergabenummer: P1611083
Erstellt mit: BECHMANN AVA 2016/ GAEB Toolbox V3.2 G90 R20150207, 31.10.2017

## P1611083 GI Fürhaupten - Erschließung nördliche Stichstraße
Datum: 31.10.2017

### 1 Erschließung Verkehrsflächen

#### Titel 1.00 Allgemeine Vorbemerkungen

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

#### Titel 1.01 Erschließung WA Taberthausen West IV - Erschließung

*Hinweis*
StL-Nr. 16901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

**1.01.10 Baustelleneinricht. herstellen**
StL-Nr. 16901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**1.01.20 Baustelleneinricht. vorhalten**
StL-Nr. 16901102
Baustelleneinrichtung vorhalten.
Vorhalten der Baustelleneinrichtungen. Mieten, Pacht,
Gebühren und dgl. gehören zum Leistungsumfang.
Ausser den vollen Monaten werden Teilzeiten nach
Kalendertagen zu 1/30 des Einheitspreises abgerechnet.
Stillstandszeiten und Bauzeitverlängerungen werden
nur vergütet, wenn die Ursachen vom AG zu
vertreten sind.
Menge: 3,000 Mt

**1.01.30 Baustelleneinricht. unterh. u. betr.**
StL-Nr. 16901103
Baustelleneinrichtung unterhalten und
betreiben.
Unterhalten und Betreiben der Baustelleneinrichtungen.
Vergütet werden die Tage, an denen auf der Baustelle
gearbeitet wird. Bauzeitverlängerungen werden nur vergütet, wenn die Ursachen vom AG zu vertreten sind.
Der Nachweis erfolgt durch Vorlage der Tagesberichte.
Menge: 90,000 d

**1.01.40 Baustelle räumen**
StL-Nr. 1690110401
Räumen der Baustelle von allen Geräten,
Anlagen, Einrichtungen und dgl. einschließlich Rückbau
der vom AN erstellten Zufahrtswege.
Alle Flächen entsprechend dem ursprünglichen Zustand
unter Wahrung der landschaftspflegerischen Belange
ordnungsgemäß herrichten.
Die Beseitigung der vom AN verursachten Schäden
vom AG zur Verfügung gestellten Zufahrtswegen gehört zum Leistungsumfang.
Menge: 1,000 Psch

**1.01.50 Zustandserfassung**
StL-Nr. 16901106
Erfassung und Dokumentation des Zustands von
Straßen, Geländeoberfläche, der Vorfluter und Vorflutleitungen, sowie der baulichen Anlagen im
Baugelände.
Die Erfassung ist unter Beteiligung des AG und des
Straßenbaulastträgers bzw. Eigentümers vor Beginn
der Arbeiten durchzuführen.
Dokumentationsunterlagen herstellen und dem AG
übergeben.
Menge: 1,000 Psch

**1.01.60 Bauzaun herstellen vorhalten u. abb.**
StL-Nr. 16901113020304
Bau- bzw. Schutzzaun einschließlich Eckpfosten und
Verstrebungen herstellen, für die Dauer der Bauzeit
vorhalten, abbauen und von der Baustelle entfernen.
Beschädigte oder abhanden gekommene Teile der
Einrichtungen ersetzen. Umsetzungen auf Grund der
Bauabwicklung des AN gehören zum Leistungsumfang.
Einsatzort(e) 'Zur Absicherung von Baugruben und Verkehrslenkung im gesamten Baustellenbereich (inkl. Lager- und Baustelleneinrichtungsflächen)'
Ausführung nach Wahl des AN,
Höhe m '2,50'
Umsetzen 'entsprechend dem Bauverlauf, mind. 5 mal'
Menge: 100,000 m

**1.01.70 Verk.Fl.unterh.**
Verkehrsflächen zur Aufrechterhaltung
des öffentlichen und Anlieger-Verkehrs
sowie des Baustellenverkehrs
innerhalb des Baubereiches einschließlich zwischenzeitlich benutzter Behelfsfahrstreifen verkehrssicher unterhalten.
Befestigung mit Asphalt,
Verkehrsflächen im Zuge der vom AG
zur Verfügung gestellten Zufahrtswege.
Diese Position beinhaltet auch den notwendigen
Einsatz einer Straßenkehrmaschine.
Im Bereich der Zufahrten und Wege ist das
Reinigen von verschmutzten Straßen und Wegen
in diese Position einzukalkulieren. (bei Bedarf
mind. 1x mal täglich)
Menge: 90,000 d

**1.01.80 Verkehrssicherung v. längerer Dauer**
Verkehrssicherung für Arbeitsstellen von längerer
Dauer herstellen, vorhalten, warten, betreiben und abbauen. Baustellenmarkierung, transportable
Lichtsignalanlage, bauliche Leitelemente, transportable
Schutzeinrichtungen und die Kontrolle gem. ZTV-SA für
die gesamte Arbeitsstellensicherung werden nicht gesondert
vergütet, sondern sind in den Einheitspreisemit einzurechnen. Die Verkehrszeichen nach Verkehrszeichenplan
bzw. Regelplan gehören zum Leistungsumfang.
Das berührungslose außer Kraft setzen und das in Kraft
setzen der vorhandenen Verkehrsschilder gehört zum
Leistungsumfang.
Betroffene Verkehrsschilder und Art der Außerkraftsetzung nach Unterlagen des AG.
60 v.H. der Pauschale werden nach betriebsfertigem
Herstellen, der Rest nach Abbau bezahlt.
Das Material bleibt Eigentum des AN.
Verkehrssicherung an Arbeitsstelle,
nach 'Verkehrszeichenplan ist vom AN zu erstellen und mit dem zuständigen Straßenlastträger abzustimmen'
Vorübergehende Sicherungsmaßnahmen durchführen,
Einrichtung und Abbau an Zeiten nach Unterlagen
des AG.
Menge: 1,000 Psch

**1.01.90 Absperrung und Beschilderung herstellen, vorhalten, abbauen**
Absperrung und Beschilderung herstellen, vorhalten,
abbauen. Absperrgerät oder Warneinrichtung aufstellen,
für die Bauzeit vorhalten, warten, betreiben, nach Beendigung der Bauzeit abbauen und von der Baustelle entfernen.
Vorwarn-Blinkleuchte mit 5 Rückstrahler einseitig,
rotes Blinklicht,
Absperrung mit Absperrschranken, Breite 3 m, an öffentlichen
Zugängen / Zufahrten.
Menge: 1,000 St

**1.01.100 Bestandsunterlagen herstellen**
StL-Nr. 1790140902020403
Bestandsunterlagen herstellen.
Bestandsunterlagen nach Fertigstellung der
Maßnahme herstellen. Je nach Gewerk sind
dafür Lageplan/-pläne, Querschnitt(e),
Längsschnitt(e), Entwässerungspläne und
Detailpläne zu erstellen.
Die Bestandsunterlagen sind spätestens
mit der Schlußrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern sind vom AN zu
beschaffen.
Die Grundlagen für die Bestandsunterlagen
sind vom AN selbst zu erstellen.
Bestandsunterlagen für 'Straßenbau, Kanal, Wasser, Entwässerung und Kabel (aller Versorgungsträger) in ausreichend genauer Darstellung - Lagepläne, Längs- und Querschnitte'
Format(e) und Anzahl der Bestandsunterlagen 'Papierform 3-fach, Digital: PDF-, DWG-, DXF-Format'
Menge: 1,000 Psch

#### Titel 1.02 Freimachen des Baugeländes

*Hinweis*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**1.02.10 Grenzsteine ausbauen**
StL-Nr. 1590210101
Grenzsteine nach Angabe des AG innerhalb des
Baugeländes ausbauen, säubern und laden.
Steine innerhalb der Baustelle
fördern, abladen und stapeln.
Menge: 10,000 St

**1.02.20 Hecken im geschl. Bestand roden**
StL-Nr. 1590220101010103
Hecken, Buschwerk auf Stock setzen und Bäume
bis 10 cm Stammdurchmesser  in geschlossenem
Bestand fällen und ggf. Wurzelstöcke roden.
Wurzelstöcke roden.
In Flächen,
Anfallendes Material häckseln, Spangröße des
Häckselgutes max. 10 cm,
Anfallendes Material in Eigentum des AN übernehmen und einer Entsorgung nach Wahl
des AN zuführen.
Menge: 700,000 m2

#### Titel 1.03 Oberboden

*Hinweis*
StL-Nr. 16903000
Vorbemerkungen zu LB 903
1. Allgemeines
2. Nebenleistungen, Besondere Leistungen
Die nachfolgend aufgeführten Leistungen gehören zum
Leistungsumfang:
2.1 Das Fördern des Oberbodens innerhalb der
Baustelle unabhängig von der Länge der Förderwege.
3. Abrechnung
3.1 Oberbodenlieferung:
Die Mengenermittlung erfolgt durch Aufmaß des
Oberbodens auf dem Fahrzeug an der Einbaustelle.

**1.03.10 Oberboden abtragen**
StL-Nr. 16903101060601
(11)Oberboden des/der Homogenbereiche(s) 'Bodenklasse 1, Mutterboden'
einschließlich leicht verrottbarer
Pflanzendecke innerhalb des Baugeländes
in einer mittleren Dicke von cm '20'
abtragen,
für Bauteil 'Verkehrs- und sämtliche Nebenflächen'
Oberboden von 'Grünflächen, Äckern, Böschungen'
ggf. laden, fördern und innerhalb der Baustelle
lagern.
Menge: 220,000 m3

**1.03.20 Oberboden abtragen**
StL-Nr. 16903101060506
(11)Oberboden des/der Homogenbereiche(s) 'Bodenklasse 1, Mutterboden'
einschließlich leicht verrottbarer
Pflanzendecke innerhalb des Baugeländes
in einer mittleren Dicke von cm '20'
abtragen,
für Bauteil 'Verkehrs- und sämtliche Nebenflächen'
Oberboden von Waldflächen und dgl.
nach Rodung,
in Eigentum des AN übernehmen und einer
Entsorgung nach Wahl des AN zuführen.
Menge: 150,000 m3

**1.03.30 Oberboden andecken**
StL-Nr. 16903102010104
Oberboden einschließlich leicht verrottbarer
Pflanzendecke andecken.
Oberboden von Grünflächen, Äckern, Gärten und
dgl.,
innerhalb der Baustelle gelagert, ggf. laden, fördern
und nach Unterlagen des AG innerhalb der Baustelle
zur Geländeangleichung, Rekultivierung und dgl.
andecken.
Menge: 220,000 m3

**1.03.40 Rasenansaat auf Oberboden herst.**
StL-Nr. 1293110101
Rasenansaat (Normalsaat) herstellen.
Saatgutmenge g/m2 '20'
Fertigstellungspflege wird gesondert vergütet.
Saatgutmischung RSM '7.1'
Menge: 150,000 m2

#### Titel 1.04 Bodenbewegungen, Geotextilien

*Hinweis*
StL-Nr. 16904000
Vorbemerkungen zu LB 904
1. Allgemeines
1.1 Boden, Einbauklassen und Zuordnungswerte (Z0,
Z1.1, Z1.2, Z2) werden nach den Technischen Regeln
der Mitteilungen der Länderarbeitsgemeinschaft
Abfall (LAGA) 20 sowie den Anforderungen an die
Verfüllung von Gruben und Brüchen sowie Tagebauen
in der Fassung vom 09.12.2005 definiert.
http://www.stmug.bayern.de/umwelt/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

**1.04.10 Boden lösen**
StL-Nr. 1790410101090800
Boden bzw. Fels profilgerecht oder nach Unterlagen
des AG lösen, laden, fördern, ggf. profilgerecht
einbauen und verdichten.
Das Herstellen von Mulden und Gräben, sowie das
Herstellen von Ausrundungen an der Einschnittsoberkante oder am Dammfuß wird gesondert vergütet.
Boden des/der Homogenbereichs/e  B 'Bodenklasse 2'
Beschreibung des Homogenbereichs nach Unterlagen
des AG.
aus 'alle Abtragsprofile - Verkehrs- und sämtliche Nebenflächen. Das Herstellen des Planums wird gesondert vergütet.'
Boden / Fels lösen und in Eigentum des AN
übernehmen und einer Entsorgung nach Wahl
des AN zuführen.
Menge: 210,000 m3

**1.04.20 Boden lösen**
StL-Nr. 1790410101090800
Boden bzw. Fels profilgerecht oder nach Unterlagen
des AG lösen, laden, fördern, ggf. profilgerecht
einbauen und verdichten.
Das Herstellen von Mulden und Gräben, sowie das
Herstellen von Ausrundungen an der Einschnittsoberkante oder am Dammfuß wird gesondert vergütet.
Boden des/der Homogenbereichs/e  B 'Bodenklasse 3-5'
Beschreibung des Homogenbereichs nach Unterlagen
des AG.
aus 'alle Abtragsprofile - Verkehrs- und sämtliche Nebenflächen. Das Herstellen des Planums wird gesondert vergütet.'
Boden / Fels lösen und in Eigentum des AN
übernehmen und einer Entsorgung nach Wahl
des AN zuführen.
Menge: 485,000 m3

**1.04.30 Boden lösen**
StL-Nr. 1790410101090800
Boden bzw. Fels profilgerecht oder nach Unterlagen
des AG lösen, laden, fördern, ggf. profilgerecht
einbauen und verdichten.
Das Herstellen von Mulden und Gräben, sowie das
Herstellen von Ausrundungen an der Einschnittsoberkante oder am Dammfuß wird gesondert vergütet.
Boden des/der Homogenbereichs/e  B 'Bodenklasse 2-5'
Beschreibung des Homogenbereichs nach Unterlagen
des AG.
aus 'Bereich Bodenaustausch/Tiefenkofferung'
Boden / Fels lösen und in Eigentum des AN
übernehmen und einer Entsorgung nach Wahl
des AN zuführen.
Menge: 2985,000 m3

**1.04.40 Zulage torfhaltiger Boden**
Zulage zu Boden lösen der OZ 1.04.10 bis 1.04.30
Vergütet wird der Mehraufwand beim Lösen und Entsorgen von torfhaltigem Boden.
Boden der Klasse 2-5
Menge: 350,000 m3

**1.04.50 Untergr. Verdichten**
StL-Nr. 179041080103
Untergrund nach Oberboden- oder Bodenabtrag
verdichten.
Boden des/der Homogenbereichs/e  B 'Bodenklasse 3-5'
Beschreibung des Homogenbereichs nach Unterlagen
des AG.
Untergrund 'Bodenabtrag in sämtlichen Verkehrs- und Nebenflächen'
Menge: 900,000 m2

**1.04.60 Untergr. Verdichten**
StL-Nr. 179041080103
Untergrund nach Oberboden- oder Bodenabtrag
verdichten.
Boden des/der Homogenbereichs/e  B 'Bodenklasse 3-5'
Beschreibung des Homogenbereichs nach Unterlagen
des AG.
Untergrund 'Tiefenkofferung/Bodenaustausch'
Menge: 900,000 m2

**1.04.70 Boden u. Baust. liefern**
StL-Nr. 17904109010301
Boden oder Baustoff liefern und nach Unterlagen
des AG profilgerecht einbauen und verdichten.
Die Abrechnung erfolgt im Auftrag.
Das Herstellen von Mulden und Gräben sowie das
Herstellen der Ausrundung am Dammfuß wird gesondert
vergütet.
Boden aus Seitenentnahmen oder Gewinnungsbetrieben,
Einbauklasse 0,
Material für Nassschüttung geeignet,
liefern und nach Unterlagen des AG
in allen Auftragsprofilen einschließlich des
Fahrbahnbereichs einbauen und verdichten.
Das Herstellen des Planums wird gesondert vergütet.
Menge: 2985,000 m3

**1.04.80 Mehraufwand vorh. Leitungen**
StL-Nr. 1690411900080400
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'sämtliche Kabel und Leitungen'
Verlauf der Leitung 'längs und quer zur Straßenachse'
Menge: 75,000 m

**1.04.90 Planum herstellen**
StL-Nr. 16904110050101
Planum profilgerecht herstellen
in 'Fahrbahnbereich, Bodenaustausch bei Verkehrsflächen'
max. Abweichung von der Sollhöhe +3/-3 cm.
Verformungsmodul EV2 = 45 MPa.
Menge: 2530,000 m2

#### Titel 1.05 Leitungsgräben, Baugruben, Bauwerkshinterfüllung

*Hinweis*
StL-Nr. 16905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**1.05.10 Entwässerungs- graben herst.**
StL-Nr. 1790510101070106
Entwässerungsgraben (Mulde, Vorflutgraben, Abfanggraben, Absturz, und dgl.)
profilgerecht oder nach Unterlagen des AG
herstellen.
Boden profilgerecht oder nach Unterlagen des AG lösen,
laden, fördern, ggf. einbauen und verdichten.
Boden des/der Homogenbereiches/e  B 'Bodenklasse 2-5'
Beschreibung des Homogenbereichs nach Unterlagen
des AG.
Graben 'Querschnitt an bestehenden Graben anpassen'
Größe nach Unterlagen des AG
in Eigentum des AN übernehmen und einer
Entsorgung nach Wahl des AN zuführen.
Menge: 60,000 m3

**1.05.20 Leitungsgraben herstellen**
StL-Nr. 1790510301010103
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe bis 1,00 m,
für Sickerstränge ohne Rohrleitungen, Breite m 'DN + 20 cm'
Abgerechnet wird nach der ausgeschriebenen Breite.
Boden nach Unterlagen des AG einbauen und verdichten, Einbaubereich 'Auftragsprofile, Geländeangleichung und dgl.'
Menge: 45,000 m3

**1.05.30 Leitungsgraben herstellen**
StL-Nr. 1790510301020501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,00 m bis 1,75 m,
für Rohrleitungen DN 'bis 150'
Rohrmaterial 'Kunststoff'
Boden in Leitungsgräben oberhalb der
Leitungszone einbauen und verdichten.
Der Einbau des verdrängten Materials erfolgt
in einer eigenen Position.
Menge: 30,000 m3

**1.05.40 Leitungsgraben herstellen**
StL-Nr. 1790510301030503
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,75 m bis 3,00 m,
für Rohrleitungen DN 'bis 150'
Rohrmaterial 'Kunststoff'
Boden nach Unterlagen des AG einbauen und verdichten, Einbaubereich 'Auftragsprofilen, Geländeangleichung und dgl.'
Menge: 20,000 m3

**1.05.50 Leitungsgraben herstellen**
StL-Nr. 1790510301030501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,75 m bis 3,00 m,
für Rohrleitungen DN 'bis 150'
Rohrmaterial 'Kunststoff'
Boden in Leitungsgräben oberhalb der
Leitungszone einbauen und verdichten.
Der Einbau des verdrängten Materials erfolgt
in einer eigenen Position.
Menge: 50,000 m3

**1.05.60 Leitungsgraben herstellen**
StL-Nr. 1790510301010506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 2-5'
Beschreibung des Homogenbereichs nach Unterlagen
des AG.
Grabentiefe bis 1,00 m,
für Rohrleitungen DN '500'
Rohrmaterial 'Stahlbeton/Kunststoff'
Boden in Eigentum des AN übernehmen und einer
Entsorgung nach Wahl des AN zuführen.
Menge: 75,000 m3

**1.05.70 Zulage für Hausanschlüsse (HA) und Straßeneinläufe (SK) Aushub**
Zuschlag zu Pos. aus Titel 1.05 für den
Rohrgrabenaushub
von Hausanschlüssen und Straßeneinläufen nach lfm
HA-Kanal, SK-Anschluss und HA-Wasserleitung.
bis 4,00 m
Menge: 25,000 m

**1.05.80 Handschachtung herstellen**
Handschachtung als Zulage zu vorherigen Position im Bereich von Leitungskreuzungen.
Vergütung erfolgt nur nach Anordnung durch
den AG.
Menge: 10,000 m3

**1.05.90 Suchschlitz herstellen**
StL-Nr. 1690511000080102
Suchschlitz zur Feststellung der Lage von Kabeln,
Leitungen und dgl. herstellen.
Lage nach Angabe des AG.
Homogenbereich(e) nach Unterlagen des AG.
Leitungsart 'sämtliche Kabel und Leitungen'
Tiefe bis 1,25 m
Boden seitlich lagern, wiedereinbauen und
verdichten.
Menge: 10,000 m3

**1.05.100 Leitungsgrabenverf. oberhalb Leitungs- zone herstellen**
StL-Nr. 179051060204
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Frostsicheres Kies-Sand-Gemisch nach DIN 18196
(GW oder GI) liefern, einbauen und verdichten.
Menge: 10,000 m3

**1.05.110 Leitungsgrabenverf. oberhalb Leitungs- zone herstellen**
StL-Nr. 179051060304
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Frostsicheres Kies-Sand-Gemisch nach DIN 18196
(GW oder GI) liefern, einbauen und verdichten.
Menge: 25,000 m3

**1.05.120 Zulage für Hausanschlüsse (HA) und Straßeneinläufe (SK)Verfüllung**
Zuschlag zu Pos. aus Titel 1.05 für die Verfüllung
von Hausanschlüssen und Straßeneinläufen nach lfm
HA-Kanal, SK-Anschluss und HA-Wasserleitung.Aushubtiefen bis 4,00 m
Menge: 25,000 m

**1.05.130 Mehraufwand vorh. Leitungen**
StL-Nr. 1690511100080400
Mehraufwand bei der Herstellung von Leitungsgräben
und Leitungsgrabenverfüllungen
in Folge von vorhandenen Leitungen, die näher als
50 cm am Leitungsgraben liegen, sofern kein anderer
Abstand angegeben ist.
Die einschlägigen Vorschriften sind zu beachten.
Auch bei parallel laufenden Leitungen wird die Position
unabhängig vom Achsabstand einmal je Leitung
abgerechnet.
Abgerechnet wird in der Achse der jeweiligen Leitung.
Leitung = 'Leitungen und Kabel aller Art'
Verlauf der Leitung 'längs und quer'
Menge: 20,000 m

**1.05.140 Baugrube herstellen**
StL-Nr. 1790520101010202
Baugrube für kleinere Bauteile, wie Mauern, Sockel,
Treppen, Schächte und dgl. herstellen.
Boden lösen und laden.
Bauteil(e) 'Einlaufschächte, Zeiler u. dgl.'
Boden des/der Homogenbereiches/e  B 'Bodenklasse 3-5'
Beschreibung des Homogenbereichs nach Unterlagen
des AG.
Tiefe bis 1,25 m,
Aushub in offener Baugrube.
Boden innerhalb der Baustelle nach
Unterlagen des AG einbauen und verdichten.
Menge: 80,000 m3

**1.05.150 Baugrube herstellen**
StL-Nr. 1790520101010203
Baugrube für kleinere Bauteile, wie Mauern, Sockel,
Treppen, Schächte und dgl. herstellen.
Boden lösen und laden.
Bauteil(e) 'Einlaufschächte, Zeiler u. dgl.'
Boden des/der Homogenbereiches/e  B 'Bodenklasse 3-5'
Beschreibung des Homogenbereichs nach Unterlagen
des AG.
Tiefe bis 1,25 m,
Aushub in offener Baugrube.
Boden in Eigentum des AN übernehmen und einer
Entsorgung nach Wahl des AN zuführen.
Menge: 45,000 m3

**1.05.160 Baugrubenverf. bei kleineren Bauteilen herstellen**
StL-Nr. 179053010101
Baugrubenverfüllung bei kleineren Bauteilen
wie Mauern, Sockel, Treppen, Einzelschächten
und dgl. herstellen.
Boden einbauen und verdichten.
Bauteil(e) 'Einlaufschächte, Zeiler u. dgl.'
Tiefe bis 1,25 m,
Innerhalb der Baustelle zwischengelagerten
Boden der OZ 'Aushubposition Baugrube aus Titel 1,05'
laden, einbauen und verdichten.
Menge: 45,000 m3

#### Titel 1.08 Sicherungsbauweisen

*Hinweis*
StL-Nr. 15908000
Vorbemerkungen für LB 908
1. Allgemeines
1.1 Zementmörtel  muss den Anforderungen der
DIN 1045-2 Ziffer 5.3.8 entsprechen.
Bei Verwendung des Mörtels als Verbindung von Betonfertigteilen mit Falz darf das Größtkorn der Gesteinskörnung 1 mm - im übrigen höchstens 4 mm - betragen.
Die Fugenverbindungsflächen sind vor dem
Aufbringen des Mörtels anzufeuchten.
Die Fugenfüllung ist an den Sichtseiten glatt zu
streichen.
1.2 Für Pflasterbauweisen auf hydraulisch gebundener
Bettung mit hydr. gebundener Fugenverfüllung gilt
für die Pflastersteine die TL Pflaster.
1.3 Alle Naturwerksteine müssen aus verwitterungsbeständigem Material bestehen. Alle Naturwerksteine müssen auf Tonzwischenlagen, Anwitterung und Rosten geprüft werden. Naturwerksteine aus Basalt sind zusätzich nach DIN 52106 auf Sonnenbrand zu prüfen.
1.4 Der Widerstand gegen Frost-Tausalz-Beanspruchung
ist nach DIN EN 1367-6 zu bestimmen.
2. Nebenleistungen, Besondere Leistungen
Die nachfolgend aufgeführten Leistungen gehören zum
Leistungsumfang:
2.1 Das Zuarbeiten oder Schneiden von Betonformsteinen
für Sohlbefestigungen.
3. Abrechnung
3.1 Bei Rinnen und Mulden wird nach der längsten
Kante abgerechnet.

**1.08.10 Steinschüttung herstellen**
StL-Nr. 1690840501010504
Steinschüttung aus Natursteinen zur Böschungsfuss-,
Ufer- und Kolksicherung profilgerecht herstellen.
Die Zwischenräume in der Steinschüttung mit
kleineren Steinen verfüllen.
Dicke der Schüttung cm '30'
Steinkantenlänge 10-30 cm,
als 'Böschungs- und Ufersicherung, Kolksicherung'
Einbau 'im Trockenen und unter Wasser'
Menge: 15,000 t

**1.08.20 Flächenbef. aus Nat.-stein herst.**
StL-Nr. 1690810201040101
Flächenbefestigung aus Naturpflastersteinen
in unregelmäßigem Verband, eingebettet in
einem 15 cm dicken Pflasterbett, ebenflächig und
profilgemäß mit maximal 5 cm breiten Fugen
herstellen.
Steine bruchrau, mit weitgehend kubischer
Form, Steinkantenlänge von 10 bis 30 cm,
Material 'Granit'
als Einfassung an Abläufen, Schächten und dgl.
in unbefestigten Flächen,
auf Pflasterbett aus Beton C 12/15,
Ausbreitmaßklasse F1,
verfugen mit Fertigzementmörtel,
Druckfestigkeit fck,cube des Mörtels min. 25 N/mm2,
Zement Art CEM I, max. w/z 0,50,
frost-/tausalzbeständig, Ausbreitmaßklasse F5.
Menge: 10,000 m2

#### Titel 1.09 Straßen- und Brückenentwässerung, Kabelkanäle

*Hinweis*
StL-Nr. 16909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück 1 m
Rohrlänge zugeschlagen. Bei unterschiedlichen Rohrdurchmessern am Formstück wird der Rohrleitung mit dem
größeren Durchmesser 1 m Rohrlänge zugeschlagen.
Als Formstücke zählen: Abzweige, Bögen, Verschlussteller und Übergangsstücke.
3.2 Bei Rohrleitungen mit Böschungsstücken werden die
Rohrleitungen bis zur unteren Vorderkante des
Böschungsstückes durchgemessen.
3.3 Die Vergütung der Leitungsgrabenverfüllung oberhalb
der Leitungszone richtet sich nach der einschlägigen
Position des LB 905.

**1.09.10 Sickerstr. mit Rohrleitung herstellen**
StL-Nr. 1690910201030201
Sickerstrang mit Rohrleitung aus Kunststoffrohren nach DIN 4262-1 einschließlich Bettung
bis zum Beginn der Sickerschlitze, Seitenverfüllung
und Abdeckung mindestens 30 cm über Rohrscheitel
herstellen.
Der Aushub wird gesondert vergütet.
Die Oberfläche der Bettung ist mit einer zum Rohr
hinweisenden Neigung auszubilden und zu glätten.
Rohrleitung DN '150'
Leitungsgraben im Bereich des Straßenkörpers,
kreisrundes Teilsickerrohr, Typ R2, Perforationsart LP,
Bettung Typ 3 aus feinkörnigem Boden,
der Bodengruppen TL, TM. Boden liefern.
Seitenverfüllung und Abdeckung,
Kies liefern, Lieferkörnung 'Frostschutzmaterial'
Menge: 125,000 m

**1.09.20 Zulage Kunststoffrohre (Abzweiger)**
Zulage zu Kunststoffrohren/Teilsickerrohr für Abzweiger DN 150 / 150,
45°, für Kunststoffrohre/Teilsickerrohre bis DN 150
Menge: 4,000 St

**1.09.30 Kunststoffrohrl. herstellen**
StL-Nr. 1690920605020202
(11)Rohrleitung aus Kunststoffrohren DN '150'
mit Steckmuffe und Gleitringdichtung
dichtung einschließlich Leitungszone herstellen.
Ringsteifigkeit mindestens SN 8,
Statik herstellen und liefern.
Verkehrslast SLW '60'
Rohr aus PVC-U, DIN EN 1401-1, DIN 8061
und DIN 8062,
Leitungsgrabentiefe über  1,00 bis 1,75 m,
Bettung Typ 1 aus Kies-Sand, für Rohre bis DN 200
Größtkorn 22 mm, Kies-Sand liefern,
Dicke der unteren Bettungsschicht cm '15'
Seitenverfüllung und Abdeckung mit Boden,
Boden liefern, Bodengruppe GE
für Rohre bis DN 200, Größtkorn 22 mm
Menge: 20,000 m

**1.09.40 Kunststoffrohrl. herstellen**
StL-Nr. 1690920605030202
(11)Rohrleitung aus Kunststoffrohren DN '150'
mit Steckmuffe und Gleitringdichtung
dichtung einschließlich Leitungszone herstellen.
Ringsteifigkeit mindestens SN 8,
Statik herstellen und liefern.
Verkehrslast SLW '60'
Rohr aus PVC-U, DIN EN 1401-1, DIN 8061
und DIN 8062,
Leitungsgrabentiefe über  1,75 bis 3,00 m,
Bettung Typ 1 aus Kies-Sand, für Rohre bis DN 200
Größtkorn 22 mm, Kies-Sand liefern,
Dicke der unteren Bettungsschicht cm '15'
Seitenverfüllung und Abdeckung mit Boden,
Boden liefern, Bodengruppe GE
für Rohre bis DN 200, Größtkorn 22 mm
Menge: 32,500 m

**1.09.50 Zulage Kunststoffrohre (Bögen)**
Zulage zu Kunststoffrohren für Bögen bis 90°,
für Kunststoffrohre bis DN 150
Menge: 20,000 St

**1.09.60 Zulage Kunststoffrohre (Abzweiger)**
Zulage zu Kunststoffrohren für Abzweiger DN 150 / 150,
45°, für Kunststoffrohre bis DN 150
Menge: 5,000 St

**1.09.70 Rohranschluss herstellen**
StL-Nr. 17909209010300
Rohranschluss einschließlich der Abdichtung
des Anschlusses herstellen.
Öffnung für Rohranschluss durch Bohren herstellen.
Vergütet wird das Herstellen des Anschlusses
einschließlich eventueller Pass- oder Sattelstücke.
Als Zulage zur Rohrleitung der OZ 'Titel 1.09.'
Anschlussleitung aus Kunststoffrohr DN '150'
Sammelleitung aus Kunststoff DN '400'
Menge: 2,000 St

**1.09.80 Schachtanschluss herstellen**
StL-Nr. 1790920803010202
Schachtanschluss einschließlich Abdichtung
des Anschlusses herstellen.
Vergütet wird das Herstellen des Anschlusses
einschließlich eventueller Passstücke.
Als Zulage zur Rohrleitung der OZ 'Titel 1.09'
Kunststoffrohrleitung DN '150'
Schacht aus Betonfertigteilen,
Öffnung für Schachtanschluss durch Bohren
herstellen,
Anschluss mit Schachtanschlussstück.
Menge: 2,000 St

**1.09.90 Straßenablauf aus Betonfertigteilen Klasse D 400 herstellen**
StL-Nr. 1690930501010100
Straßenablauf aus Betonfertigteilen und Eimer,
DIN 4052, auf 10 cm dicker Sauberkeitsschicht
aus Beton C12/15, und Aufsatz Klasse D 400,
DIN EN 124 und DIN 1229, herstellen.
Betonteile auf Dünnbettmörtel, Aufsatz auf Normalbettmörtel setzen.
Straßenablauf, niedrige Bauform,
Bauhöhe fertig 0,85 m:
Boden 1, Schaftkonus 11, Auflagerring 10 b,
Eimer Form D1,
mit eingearbeitetem Kunststoffmuffenauslauf
aus PVC mit Elastomerdichtung,
DIN EN 681 und DIN 4060,
Aufsatz 500x500, Rahmen aus Gusseisen,
DIN 19583,
Menge: 4,000 St

**1.09.100 Kunststoffrohrl. herstellen**
StL-Nr. 1790920601010303
(11)Rohrleitung aus Kunststoffrohren DN '500'
mit Steckmuffe und Gleitringdichtung
dichtung einschließlich Leitungszone herstellen.
Ringsteifigkeit mindestens SN 8,
Statik herstellen und liefern.
Verkehrslast SLW '60'
Rohr aus PP-MD, DIN EN 14758,
Leitungsgrabentiefe von  0 bis 1,00 m,
Bettung Typ 1 aus Kies-Sand, für Rohre über DN 200
bis DN 600, Größtkorn 32 mm, Kies-Sand liefern,
Dicke der unteren Bettungsschicht cm '15'
Seitenverfüllung und Abdeckung mit Boden,
Boden liefern, Bodengruppe GE
für Rohre über DN 200 bis DN 600, Größtkorn 32 mm
Menge: 30,000 m

**1.09.110 Böschungsformst. herstellen**
StL-Nr. 179092100501
Böschungsformstück herstellen und einbauen.
Als Zulage zur OZ 'vorherige Position'
Kunststoffrohrleitung DN '500'
Neigung des Anlaufs 1 : 1,5.
Menge: 4,000 St

**1.09.120 Schachtabdeckung absenk. o. anheben**
StL-Nr. 1690942501
Höhenangleichung von freiliegenden Schachtabdeckungen herstellen.
Schachtabdeckung ausbauen, Höhe durch Aus- bzw.
Einbau von Auflageringen (AR-V) angleichen
und Schachtabdeckung wieder vollfugig auf
Normalbettmörtel versetzen.
Anheben bis 10 cm.
Menge: 2,000 St

**1.09.130 Schachtabdeckung absenk. o. anheben**
StL-Nr. 1690942503
Höhenangleichung von freiliegenden Schachtabdeckungen herstellen.
Schachtabdeckung ausbauen, Höhe durch Aus- bzw.
Einbau von Auflageringen (AR-V) angleichen
und Schachtabdeckung wieder vollfugig auf
Normalbettmörtel versetzen.
Absenken bis 10 cm.
Menge: 2,000 St

#### Titel 1.10 Ungebundene Schichten des Oberbaues

*Hinweis*
StL-Nr. 16910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**1.10.10 FSS herstellen**
StL-Nr. 1691020101010801
Frostschutzschicht (FSS) herstellen,
in Verkehrsflächen der Belastungsklasse
Bk100 bis Bk1,0,
Baustoffgemisch ohne industriell hergestellte
Gesteinskörnung,
Einbaudicke cm '50'
bis cm '65'
Material: 'Frostschutzmaterial GW/GI'
Verformungsmodul EV2 min. MPa '120'
Verhältniswert der Verformungsmoduln EV2/EV1 max '1,8'
Menge: 1300,000 m3

**1.10.20 Untere Schicht des Banketts herstellen**
StL-Nr. 16910504060201
Untere Schicht des Banketts profilgerecht herstellen.
Querneigung wie obere Schicht des Banketts
Die Erschwernisse durch Einbauten wie
Schächte, Einläufe, Schieber, Verkehrszeichen u.ä.
werden gesondert vergütet.
Einbaubereich 'entlang Fahrbahn, Geh- und Radweg'
Material 'gebrochenes Material 0 / 32'
Einbaudicke von cm '10'
bis cm '15'
Breite m '0,5 bis 1,0'
Verdichtungsgrad DPr min. 97 %.
Menge: 30,000 m3

**1.10.30 Bankett herstellen**
StL-Nr. 1791050104050101
Bankett profilgerecht herstellen
mit Querneigung 12% am tiefliegenden und
Querneigung 6% am hochliegenden Fahrbahnrand,
soweit in den Unterlagen des AG nichts anderes
angegeben ist.
Die Erschwernisse durch Einbauten wie
Schächte, Einläufe, Schieber, Verkehrszeichen u.ä.
werden gesondert vergütet.
Einbaubereich 'entlang Fahrbahn, Geh- und Radweg'
Aus Material 'Schottertragschichtmaterial 0 / 16'
Einbau in voller Breite als obere Schicht des
Banketts nach Unterlagen des AG,
Einbaudicke cm '5'
Einbau 2 cm tiefer als Fahrbahnoberkante,
Verformungsmodul EV2 min. 60 MPa.
Menge: 15,000 m3

**1.10.40 Zulage zu Bankett herstellen**
StL-Nr. 169105080001
Zulage zu Bankett herstellen
nach OZ '1.10.20, 1.10.30'
für Erschwernisse infolge von Einbauten,
Schächte.
Menge: 2,000 St

#### Titel 1.11 Asphaltschichten

*Hinweis*
StL-Nr. 16911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis VI.
-  6 mm bei Fräsflächen als Unterlage von Deckschichten und zum direkten Befahren als Verkehrsfläche.
Die Strukturtiefe darf 6 mm nicht überschreiten.
1.5 Pechhaltige Schichten dürfen nicht heiss gefräst
werden.
1.6 Entsorgung / Verwertung nach Wahl des AN bedeutet,
dass das Material auch in Eigentum des AN übergeht.
2. Nebenleistungen, Besondere Leistungen
Die nachfolgend aufgeführten Leistungen gehören zum
Leistungsumfang:
2.1 Die Herstellung in wechselnder Breite.
2.2 Der Mehrverbrauch des Asphaltmischgutes beim
Einbau auf Fräsflächen durch die Strukturtiefe gehört
zum Leistungsumfang, wenn der Einbau mit Einbaudicke nach m2 abgerechnet wird.
2.3 Schutzmaßnahmen gegen mineralische Stäube
(TRGS 559) und potenziell asbesthaltige Stäube
(TRGS 517) gehören zum Leistungsumfang.
2.4 Beim Feinfräsen ist ein einwandfreier Wasserabfluss der gefrästen Fläche zu gewährleisten.
2.5 Tagesanschlüsse, soweit sie nicht vom AG zu
vertreten sind.
2.6 Wenn das Herstellen von Einbauten, Borden etc.
im Leistungsumfang des AN enthalten ist, gehören alle
dadurch verursachten Erschwernisse zum Leistungsumfang.
2.7 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

**1.11.10 Asphalt fräsen**
StL-Nr. 1691110108010101
Asphalt fräsen und Material aufnehmen.
Verwertungsklasse A
Der Schnittlinienabstand darf maximal 15 mm betragen.
Reinigen der gefrästen Fläche zur Herstellung des
Schichtenverbundes wird gesondert vergütet.
Abgerechnet wird die obere Frästiefe (FT-O).
Bereich 'Anschlussbereich neue Erschließungsstraße, Einzelflächen'
Asphaltdeckschicht aus 'Asphaltbeton'
Frästiefe von cm '3 bis 4'
und einer Fräsbreite von m '1,0 bis gesamte Fahrbahnbreite'
Material in Eigentum des AN übernehmen und
einer Verwertung nach Wahl des AN zuführen.
Menge: 250,000 m2

**1.11.20 Asphalt trennen**
StL-Nr. 1691111203010105
Asphaltoberbau geradlinig trennen
in Einzelflächen längs und quer zur
Fahrbahnachse,
durch Schneiden
senkrecht,
Trenntiefe über 18 cm bis 26 cm.
Menge: 50,000 m

**1.11.30 Gebundenen Ober- bau aufbrechen**
StL-Nr. 1691110701070201
Gebundenen Oberbau aufbrechen und aufnehmen. Material soweit erforderlich zerkleinern.
Verwertungsklasse A
Im Fahrbahnbereich,
Befestigung aus 'Asphaltbeton'
Dicke cm '15 bis 30'
Aufbruchbreite von m '0,5'
bis m 'gesamte Fahrbahnbreite'
Material in Eigentum des AN übernehmen und
einer Verwertung nach Wahl des AN zuführen.
Menge: 250,000 m2

**1.11.40 Zulage zu Fräs- oder Aufbrucharb. an Einbauten**
StL-Nr. 1691111000050502
Zulage zu Fräs- oder Aufbrucharbeiten
für Mehraufwendungen durch Erschwernisse
infolge von Einbauten einschließlich des
verminderten Leistungsansatz in der Fläche.
Zu diesen Mehraufwendungen gehört auch das
Entfernen von Belagsresten an den Einbauten.
Die Abrechnung erfolgt pro Einbauteil nur einmal für
alle Fräs- und Aufbrucharbeiten.
Einbauten 'Schächte, Hydranten- und Schieberkappen, Straßenabläufe'
betroffene Schicht(en) 'alle Asphaltschichten'
Ausbau in einem Arbeitsgang
Menge: 2,000 St

**1.11.50 Zulage zu Fräs- oder Aufbrucharb. an Einfassungen**
StL-Nr. 16911111070502
Zulage zu Fräs- oder Aufbrucharbeiten
für Mehraufwendungen durch Erschwernisse
entlang von Bordsteinen, Rinnen oder dgl.
einschließlich des verminderten Leistungsansatz
in der Fläche.
Zu diesen Mehraufwendungen gehört auch das
Entfernen von Belagsresten entlang der Einfassung.
Die Abrechnung erfolgt pro Fräs- bzw. Abbruchkante
entlang einer Einfassung nur einmal für alle
Fräs- und Aufbrucharbeiten.
Kante 'Pflasterstreifen, Rinne, Bordstein und dgl.'
betroffene Schicht(en) 'alle Asphaltschichten'
Ausbau in einem Arbeitsgang
Menge: 65,000 m

**1.11.60 Oberfläche SoB wieder herstellen**
StL-Nr. 16911114010301
Oberfläche der vorhandenen Tragschicht ohne
Bindemittel (SoB) wieder herstellen. Oberfläche
profilieren und verdichten ggf. mit Wasserzugabe
ohne Veränderung der Sollhöhe.
Lieferung von Material wird gesondert vergütet.
Max. Abweichung von der Sollhöhe +2/-2 cm.
Frostschutzschicht aus Baustoffgemisch
in Einzelflächen über 10 m2 bis 50 m2
zu erreichender EV2--Wert mindestens 120 MPa
Menge: 175,000 m2

**1.11.70 Unterlage reinigen**
StL-Nr. 16911115050301
Vorhandene Unterlage reinigen.
Anfallendes Material einer Verwertung nach
Wahl des AN zuführen.
Das Reinigen von Ecken, Zwickeln und An-
schlüssen von Hand gehört zum Leistungsumfang.
Unterlage aus 'gefräster und ungefräster Asphaltbefestigung'
in Flächen 'zusammenhängenden und nicht zusammenhängenden Flächen und Teilflächen'
reinigen mit Hochdruckreinigungsgerät
mit Drehjet und sofortiger Absaugung des
Schmutz-Wasser-Gemisches.
Menge: 3750,000 m2

**1.11.80 Schichtenverbund herstellen**
StL-Nr. 1691111701020101
Schichtenverbund durch Ansprühen der Unterlage mit bitumenhaltigem Bindemittel herstellen,
mit Rampenspritzgerät, für Zwickel u.ä. mit
Handverdüsung.
Leicht verschmutzte Unterlage bzw. einzelne
verschmutzte Stellen vorher reinigen.
Kehrgut in Eigentum des AN übernehmen und
einer Verwertung nach Wahl des AN zuführen.
Bindemittel C60BP4-S,
Ansprühmenge ca. 200 g/m2.
Menge: 3200,000 m2

**1.11.90 Schichtenverbund herstellen**
StL-Nr. 1691111702020101
Schichtenverbund durch Ansprühen der Unterlage mit bitumenhaltigem Bindemittel herstellen,
mit Handverdüsung.
Leicht verschmutzte Unterlage bzw. einzelne
verschmutzte Stellen vorher reinigen.
Kehrgut in Eigentum des AN übernehmen und
einer Verwertung nach Wahl des AN zuführen.
Bindemittel C60BP4-S,
Ansprühmenge ca. 200 g/m2.
Menge: 350,000 m2

**1.11.100 Schichtenverbund herstellen**
StL-Nr. 1691111701020302
Schichtenverbund durch Ansprühen der Unterlage mit bitumenhaltigem Bindemittel herstellen,
mit Rampenspritzgerät, für Zwickel u.ä. mit
Handverdüsung.
Leicht verschmutzte Unterlage bzw. einzelne
verschmutzte Stellen vorher reinigen.
Kehrgut in Eigentum des AN übernehmen und
einer Verwertung nach Wahl des AN zuführen.
Bindemittel C40B5-S,
Ansprühmenge ca. 250 g/m2.
Menge: 200,000 m2

**1.11.110 Höhenangleichung von Einbauten herstellen**
StL-Nr. 1691111904020101
Höhenangleichung von Einbauten in Asphaltoberbau herstellen.
Einbauteile in Asphaltbefestigung freilegen
und der neuen Höhe anpassen.
Freigelegten Bereich verfüllen.
Aufbruchmaterial einer Verwertung nach Wahl
des AN zuführen.
Einbauteil Schachtabdeckung
Außenmaß mm x mm '800 mm'
Aufbruchtiefe über 20 bis 30 cm,
höher setzen bis 5 cm,
Verfüllung mit Asphalttragschichtmischgut
AC 22 T S bis Unterkante Deckschicht
Menge: 2,000 St

**1.11.120 Höhenangleichung von Einbauten herstellen**
StL-Nr. 1691111904020501
Höhenangleichung von Einbauten in Asphaltoberbau herstellen.
Einbauteile in Asphaltbefestigung freilegen
und der neuen Höhe anpassen.
Freigelegten Bereich verfüllen.
Aufbruchmaterial einer Verwertung nach Wahl
des AN zuführen.
Einbauteil Schachtabdeckung
Außendurchmesser '800 mm'
Aufbruchtiefe über 20 bis 30 cm,
tiefer setzen bis 5 cm,
Verfüllung mit Asphalttragschichtmischgut
AC 22 T S bis Unterkante Deckschicht
Menge: 2,000 St

**1.11.130 ATS aus AC 32 T S herstellen**
StL-Nr. 1691120104050106
Asphalttragschicht aus Asphalttragschichtmischgut
AC 32 T S herstellen auf 'Frostschutzschicht'
in Fahrbahnen der Belastungsklasse Bk3,2,
Einbaudicke 10,0 cm,
mit Bindemittel 50/70,
als untere Schicht einer mehrschichtigen
Tragschicht.
Menge: 1650,000 m2

**1.11.140 ATS aus AC 32 T S herstellen**
StL-Nr. 1691120204040106
Asphalttragschicht aus Asphalttragschichtmischgut
AC 32 T S herstellen auf 'Frostschutzschicht'
Einbaudicke von cm '8'
bis cm '12'
in Fahrbahnen der Belastungsklasse Bk3,2,
Einbau 'Zufahrten, Anschlüsse, kleine Einzelflächen'
mit Bindemittel 50/70,
als untere Schicht einer mehrschichtigen
Tragschicht.
Menge: 90,000 t

**1.11.150 ATS aus AC 22 T S herstellen**
StL-Nr. 1691120304060102
Asphalttragschicht aus Asphalttragschichtmischgut
AC 22 T S herstellen auf 'Asphalttragschicht'
in Fahrbahnen der Belastungsklasse Bk3,2,
Einbaudicke 8,0 cm,
mit Bindemittel 50/70,
als obere Schicht einer mehrschichtigen Tragschicht.
Menge: 1650,000 m2

**1.11.160 ATS aus AC 22 T S herstellen**
StL-Nr. 1691120404040102
Asphalttragschicht aus Asphalttragschichtmischgut
AC 22 T S herstellen auf 'Asphalttragschicht'
Einbaudicke von cm '8'
bis cm '10'
in Fahrbahnen der Belastungsklasse Bk3,2,
Einbau 'Zufahrten, Anschlüsse, kleine Einzelflächen'
mit Bindemittel 50/70,
als obere Schicht einer mehrschichtigen Tragschicht.
Menge: 40,000 t

**1.11.170 ATS aus AC 22 T N herstellen**
StL-Nr. 1691120808050100
Asphalttragschicht aus Asphalttragschichtmischgut
AC 22 T N herstellen auf 'Frostschutzschicht'
Einbaubereich 'Geh- und Radweg'
Einbaudicke 10,0 cm,
mit Bindemittel 70/100,
Menge: 200,000 m2

**1.11.180 ADS aus AC 11 D S herstellen**
StL-Nr. 17911401020101
Asphaltdeckschicht aus Asphaltbeton AC 11 D S
herstellen. Das Abstumpfen der Oberfläche wird
gesondert vergütet.
In Fahrbahnen der Belastungsklasse Bk3,2,
Einbaudicke 4,0 cm,
mit Bindemittel 25/55-55 A.
Menge: 1650,000 m2

**1.11.190 ADS aus AC 11 D S herstellen**
StL-Nr. 17911402020301
Asphaltdeckschicht aus Asphaltbeton AC 11 D S
herstellen, Einbaudicke von cm '3'
bis cm '5'
Das Abstumpfen der Oberfläche wird gesondert
vergütet.
In Fahrbahnen der Belastungsklasse Bk3,2,
Einbau 'Zufahrten, Anschlüsse, kleine Einzelflächen'
mit Bindemittel 25/55-55 A.
Menge: 40,000 t

**1.11.200 ADS aus AC 8 D N herstellen**
StL-Nr. 16911407060301
Asphaltdeckschicht aus Asphaltbeton AC 8 D N
herstellen. Das Abstumpfen der Oberfläche wird
gesondert vergütet.
Einbaubereich 'Geh- und Radweg'
Einbaudicke cm '4'
mit Bindemittel 70/100.
Menge: 200,000 m2

**1.11.210 Zulage zu Einbau von Asphalt entl. von Borden u. dgl.**
StL-Nr. 179119140903
Zulage für Mehraufwendungen durch Erschwernisse beim Einbau von Asphaltschichten
entlang von Bordsteinen, Rinnen und dgl.
sowie Freileitungen einschließlich des
verminderten Leistungsansatzes in der
Fläche.
Die Erschwernisse für das Herstellen des
Schichtenverbundes unter, bzw. zwischen
den einzubauenden Asphaltschichten
gehören zum Leistungsumfang.
Kante 'Bordstein, Zeiler, Rinne, Sockel und dgl.'
Deck- und Tragschicht
Menge: 650,000 m

**1.11.220 Zul. für Erschwern. durch Einbauten beim Einbau von Asphaltschichten**
StL-Nr. 17911913000603
Zulage für Mehraufwendungen durch Erschwernisse beim Einbau von Asphaltschichten
infolge von Einbauten einschließlich des verminderten Leistungsansatzes in der
Fläche.
Die Erschwernisse für das Herstellen des
Schichtenverbundes unter, bzw. zwischen
den einzubauenden Asphaltschichten
gehören zum Leistungsumfang.
Einbauten 'Schächte, Hydranten- und Schieberkappen, Straßeneinläufe und dgl.'
Deck- und Tragschicht
Menge: 18,000 St

**1.11.230 Anschluss mit Fugenband herstellen**
StL-Nr. 1691190403060100
Anschluss an bestehende Decken oder Bauteile in der
Dicke der Asphaltdeckschicht mit anschmelzbarem
Fugenband herstellen.
Längs- und Querfuge,
Dicke der Deckschicht über 4,0 cm bis 5,0 cm,
Einzellängen bis 20 m,
Menge: 50,000 m

**1.11.240 Abstumpfung herstellen**
StL-Nr. 169119110300
Abstumpfung maschinell herstellen.
Abstreumaterial gleichmäßig auf die noch heiße
Oberfläche der Deckschicht aufbringen und einwalzen. Nicht gebundenes und gelöstes Material aufnehmen und einer Verwertung nach Wahl des
AN zuführen.
Mit Bitumen umhüllte Lieferkörnung 1/3,
Abstreumasse 1,0 kg/m2.
Menge: 2050,000 m2

**1.11.250 Fläche kehren**
StL-Nr. 169119120101
Straßenfläche mit einer selbstaufnehmenden Kehrmaschine nach Verkehrsfreigabe unmittelbar nach
Aufforderung durch den AG kehren. Nicht gebundenes und gelöstes Material aufnehmen. Material
in Eigentum des AN übernehmen und einer
Verwertung nach Wahl des AN zuführen.
Deckschicht aus Walzasphalt,
Verkehrssicherungsmaßnahmen gehören zum
Leistungsumfang.
Menge: 2050,000 m2

#### Titel 1.13 Pflaster, Platten

*Hinweis*
StL-Nr. 14913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Auftrag hergestellt wird.
3. Abrechnung
3.1 Bei Zeilen, Rinnen und Mulden vor Bordsteinen und
dgl. wird nach der Länge der Bordsteine abgerechnet.
Ansonsten wird nach der längsten Kante abgerechnet.

**1.13.10 Bord oder Einfass. ausbauen**
StL-Nr. 17913401010101
Bord oder Einfassung aus Bord- oder
Einfassungssteinen, aus Naturstein
oder Beton, einschließlich Fundament und Rückenstütze ausbauen.
Bord aus Naturstein,
Form B, Größe und Breite '200-300 / 100-150 mm'
Ausgebauten Beton in Eigentum des AN übernehmen und einer Verwertung nach Wahl
des AN zuführen.
Steine säubern, sortieren und innerhalb der
Baustelle lagern.
Menge: 60,000 m

**1.13.20 Streifen/Rinne/ Mulde aus Natur- steinen ausbauen**
StL-Nr. 1791330101010101
Streifen, Rinne oder Mulde
zeilig '1-zeilig'
aus Naturpflastersteinen einschließlich Fundament
bzw. Bettung ausbauen.
Steingröße mm/mm/mm '140-200 / 140-200 / 140-200'
Gesteinsart 'Granitgroßsteinpflaster'
Randeinfassung vor Bordstein und dgl.,
Fundament und Fugenfüllung aus hydraulisch
gebundenem Material,
Wieder verwendbare Steine innerhalb der Baustelle
fördern, säubern und sortiert lagern.
Übriges Aufbruchgut in Eigentum des AN übernehmen und einer Verwertung nach Wahl des AN
zuführen.
Menge: 60,000 m

**1.13.30 Granithochbord Form B, Sonderform herstellen**
StL-Nr. 1791341201000101
Bord aus Granitbordstein Form B
jedoch Sonderform
mit einer Fugenbreite von 10 mm
auf 20 cm dickem Fundament herstellen.
Den Fundamentbeton als Rückenstütze
mit einer Breite von 15 cm hochziehen. Oberkante
3 cm höher als angenzende Flächenbefestigung.
Fundamentbeton C25/30.
Tiefbord Größe 6, Breite 140 mm, Höhe 200 mm,
Gerader Stein,
Fugen mit Fertigzementmörtel verfüllen,
Druckfestigkeit fck,cube des Mörtels min. 50 MPa,
Zement Art CEM I, max. w/z 0,50,
frost-/tausalzbeständig, Ausbreitmaßklasse F3.
Menge: 300,000 m

**1.13.40 Granitgroßpflaster- streifen herstellen**
StL-Nr. 1791330401010201
Streifen aus Granitgroßpflastersteinen
mit einer maximalen Fugenbreite von 15 mm
auf 20 cm dickem Fundament herstellen.
Den Fundamentbeton als seitliche Stütze, soweit der
Streifen nicht an Borde oder dgl.anschließt, 15 cm
breiter als der Streifen herstellen und bis zur halben
Steinhöhe hochziehen. Mehrzeilige Streifen sind mit
beidseitigen Schnurkanten herzustellen.
Fundamentbeton C25/30.
1-zeilig
Als Randeinfassung vor Bordstein und dgl.,
Nennmaße 140/140-200/150 mm,
Sichtfläche gestockt oder sandgestrahlt.
Fugen mit Fertigzementmörtel vergießen,
Druckfestigkeit fck,cube des Mörtels min. 50 MPa,
Zement Art CEM I, max. w/z 0,50,
frost-/tausalzbeständig, Ausbreitmaßklasse F5.
Menge: 300,000 m

**1.13.50 Granitgroßpflaster- streifen herstellen**
StL-Nr. 1791330401020201
Streifen aus Granitgroßpflastersteinen
mit einer maximalen Fugenbreite von 15 mm
auf 20 cm dickem Fundament herstellen.
Den Fundamentbeton als seitliche Stütze, soweit der
Streifen nicht an Borde oder dgl.anschließt, 15 cm
breiter als der Streifen herstellen und bis zur halben
Steinhöhe hochziehen. Mehrzeilige Streifen sind mit
beidseitigen Schnurkanten herzustellen.
Fundamentbeton C25/30.
1-zeilig
Als Abgrenzung freistehend,
Nennmaße 140/140-200/150 mm,
Sichtfläche gestockt oder sandgestrahlt.
Fugen mit Fertigzementmörtel vergießen,
Druckfestigkeit fck,cube des Mörtels min. 50 MPa,
Zement Art CEM I, max. w/z 0,50,
frost-/tausalzbeständig, Ausbreitmaßklasse F5.
Menge: 350,000 m

#### Titel 1.30 Stundenlohnarbeiten

**1.30.10 Baugeräte (Bagger)**
Verrechnungssätze für Baugeräte einschl.
der Kosten für das Bedienpersonal bei
Stundenlohnarbeiten
Bagger über 0,4 bis 1,0 m3
Menge: 10,000 h
StPos: J

**1.30.20 Baugeräte (Großbagger)**
Verrechnungssaetze fuer Baugeraete einschliesslich
der Kosten fuer das Bedienungspersonal bei
Stundenlohnarbeiten,
Bagger ueber 1,0 m3.
Menge: 10,000 h
StPos: J

**1.30.30 Baugeräte (Stampfer)**
Verrechnungssaetze fuer Baugeraete einschliesslich
der Kosten fuer das Bedienungspersonal bei
Stundenlohnarbeiten,
Explossionsstampframme ca. 0,1 t.
Menge: 10,000 h
StPos: J

**1.30.40 Baugeräte (Kompressor)**
Verrechnungssätze für Baugeräte einschl.
der Kosten für das Bedienpersonal bei
Stundenlohnarbeiten
Baukompressor einschl. Abbauhammer
Menge: 10,000 h
StPos: J

**1.30.50 Baugeräte (LKW)**
Verrechnungssätze für Baugeräte einschl.
der Kosten für das Bedienpersonal bei
Stundenlohnarbeiten
LKW 4-Achser
Menge: 10,000 h
StPos: J

**1.30.60 Baugeräte (LKW)**
Verrechnungssätze für Baugeräte einschl.
der Kosten für das Bedienpersonal bei
Stundenlohnarbeiten
LKW 3-Achser
Menge: 10,000 h
StPos: J

**1.30.70 Baugeräte (LKW)**
Verrechnungssätze für Baugeräte einschl.
der Kosten für das Bedienpersonal bei
Stundenlohnarbeiten
LKW 2-Achser
Menge: 10,000 h
StPos: J

**1.30.80 Arb. Kräfte (Vorarbeiter)**
Verrechnungssätze für Arbeitskräfte bei
Stundenlohnarbeiten,
Vorarbeiter
Menge: 10,000 h
StPos: J

**1.30.90 Arb. Kräfte (Facharbeiter)**
Verrechnungssätze für Arbeitskräfte bei
Stundenlohnarbeiten,
Baufacharbeiter
Menge: 10,000 h
StPos: J

### 2 Erschließung Kanalbau

#### Titel 2.05 Leitungsgräben, Baugruben, Bauwerkshinterfüllung

*Hinweis*
StL-Nr. 16905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**2.05.10 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,25 m bis 4,00 m,
für Rohrleitungen DN '150 bis 400'
Rohrmaterial 'Kunststoff'
Boden in Leitungsgräben oberhalb der
Leitungszone einbauen und verdichten.
Der Einbau des verdrängten Materials erfolgt
in einer eigenen Position.
Menge: 465,000 m3

**2.05.20 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,25 m bis 4,00 m,
für Rohrleitungen DN '150 bis 400'
Rohrmaterial 'Kunststoff'
Boden in Eigentum des AN übernehmen und einer
Entsorgung nach Wahl des AN zuführen.
Menge: 235,000 m3

**2.05.30 Zulage zu Leitungsgraben und Baugruben für Bkl 2**
Zulage zu Leitungsgraben und Baugruben herstellen
Vergütet wird der Mehraufwand für erschwertes
Lösen und Weiterverwenden.
Boden der Klasse 2.
Menge: 25,000 m3

**2.05.40 Zulage für Hausanschlüsse (HA) und Straßeneinläufe (SK) Aushub**
Zuschlag zu Pos. aus Titel 2.05 für den
Rohrgrabenaushub
von Hausanschlüssen und Straßeneinläufen nach lfm
HA-Kanal, SK-Anschluss und HA-Wasserleitung.
Aushubtiefen bis 4.00 m
Menge: 230,000 m

**2.05.50 Zulage für Leitungskreuzungen**
Zuschlag zu OZ aus Titel 2.05. für Kreuzungen von
bestehenden Leitungen, Kabeln und Kanälen
mit den Baugruben.
Im Bereich vorhandener Leitungen ist der Aushub
besonders vorsichtig von Hand vorzunehmen.
Die Leitungen sind freizulegen und zu sichern. Be-
schädigungen an den Leitungen sind ohne gesonderte
Vergütung zu beheben.
Die Abrechnung erfolgt nach der Breite der gekreuzten
Baugrube (DIN EN 1610 Tab. 1 und 2).
Die Behinderung durch die Kabel und Leitungen für die
Aushubharbeiten ist einzukalkulieren.
Bis zu fünf nebeneinanderliegende Kabel werden als ein
Kabel abgerechnet.
Leitungen, die bereits bei der Position "Boden lösen"
auftauchen (d.h. die sich im neuen Straßenkoffer
befinden)  und dort über Mehraufwand verrechnet
werden, werden mit dieser Position nicht mehr
abgegolten.
Die Position Handschachtung wird neben dieser
Position nicht vergütet.
Gemäß Telekomunikationsvertrag bzw. Konzessionsvertrag haben die einzelnen Versorger die Kosten evtl.
hierfür selbst zu übernehmen. In diesem Fall hat der AN
diese Leistung direkt mit den Versorgern abzurechnen.
Menge: 10,000 m

**2.05.60 Rohrleitungskreuzungen**
Rohrleitungskreuzungen aus Rohrleitungen aller Art bis
DN 400 in Betrieb, sonst wie unter OZ Kabelkreuzungen
beschrieben.
Menge: 10,000 m

**2.05.70 Zulage für Handschachtung**
Handschachtung als Zulage zu allen Aushubpositionen im Bereich von Leitungskreuzungen.
Vergütung erfolgt nur nach Anordnung durch
den AG.
Menge: 10,000 m3

**2.05.80 Suchschlitz herstellen**
StL-Nr. 1690511000080302
Suchschlitz zur Feststellung der Lage von Kabeln,
Leitungen und dgl. herstellen.
Lage nach Angabe des AG.
Homogenbereich(e) nach Unterlagen des AG.
Leitungsart 'sämtliche Kabel und Leitungen'
Tiefe m 'bis 3,00'
Boden seitlich lagern, wiedereinbauen und
verdichten.
Menge: 10,000 m3

**2.05.90 Leitungsgrabenverf. oberhalb Leitungs- zone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 4,00 m,
Frostsicheres Kies-Sand-Gemisch nach DIN 18196
(GW oder GI) liefern, einbauen und verdichten.
Menge: 50,000 m3

**2.05.100 Zulage für Hausanschlüsse (HA) und Straßeneinläufe (SK)Verfüllung**
Zuschlag zu Pos. aus Titel 2.05 für die Verfüllung
von Hausanschlüssen und Straßeneinläufen nach lfm
HA-Kanal, SK-Anschluss und HA-Wasserleitung.Aushubtiefen bis 4,00 m
Menge: 230,000 m

#### Titel 2.07 Wasserhaltung

*Hinweis*
StL-Nr. 12907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.

**2.07.10 Pumpenanlage für offene Wasserhaltung**
StL-Nr. 1290710603000101
Pumpenanlage aus einer oder mehreren Pumpen
für offene Wasserhaltung liefern, betriebsbereit aufbauen, an Rohrleitungen anschließen
und nach Einsatz abbauen und abfahren.
Die Herstellung sowie die Verfüllung der Pumpensümpfe sowie die ggf. erforderliche Umsetzung(en)
der Pumpen einschließlich der Pumpensümpfe
nach Fortschritt des Baugrubenaushubes
gehören zum Leistungsumfang.
Das Unterhalten, Vorhalten und Betreiben der Pumpen
sowie die Rohrleitungen zur Vorflut werden gesondert
vergütet.
Wasserhaltung für Leitungsgraben für Leitung
mit Schächten bei in der Länge wechselnden
hydraulischen Verhältnissen,
Gesamtförderdurchfluss bis 10 m3/h,
Förderhöhe ab Baugrubensohle bis 5,00 m.
Menge: 2,000 St

**2.07.20 Pumpenanlage unterhalten und vorhalten**
StL-Nr. 12907107
(11)Pumpenanlage der OZ 'wie vor'
unterhalten und betriebsbereit vorhalten.
Abgerechnet wird nach Kalendertagen, an denen die
Pumpenanlage betriebsbereit vorgehalten werden muss.
Der angebotene Einheitspreis gilt unabhängig von der
Anzahl der abgerechneten Tage.
Menge: 20,000 d

**2.07.30 Pumpenanlage betreiben**
StL-Nr. 12907108
(11)Pumpenanlage der OZ 'wie vor'
betreiben.
Abgerechnet werden nur die vom AG bestätigten Be-
triebsstunden. Zuschläge für Überstunden, Sonn- und
Feiertagsarbeit und dgl. werden nicht gesondert vergütet. Der angebotene Einheitspreis gilt unabhängig von
der Anzahl der abgerechneten Stunden.
Menge: 480,000 h

**2.07.40 Rohrleitung herst. und abbauen**
StL-Nr. 1290710901020001
Rohrleitung zum schadlosen Ableiten des
durch Pumpen/Pumpenanlagen geförderten Wassers
herstellen, entsprechend dem Bauablauf umbauen,
abbauen und abfahren.
Die Vorhaltung und Unterhaltung der Rohrleitung
werden gesondert vergütet.
Ggf. erforderliche Erdarbeiten gehören zum Leistungsumfang.
Rohrleitung von Pumpe der OZ 'wie vor'
zu Vorflut Graben bzw. Mulde.
Förderdurchfluss bis 10 m3/h,
Menge: 75,000 m

**2.07.50 Rohrleitung unter- halten u. vorhalten**
StL-Nr. 12907110
(11)Rohrleitung der OZ 'wie vor'
unterhalten und betriebsbereit vorhalten.
Abgerechnet wird nach Kalendertagen, an denen die
Rohrleitung betriebsbereit vorgehalten werden muss.
Der angebotene Einheitspreis gilt unabhängig von der
Anzahl der abgerechneten Tage.
Menge: 20,000 d

**2.07.60 Vorflut bis 10 l/s Abflussmenge aufrechterhalten**
Vorflut der Schmutz - bzw. Mischwasserkanalisation
während der Bauzeit der Sanierung bzw. des Anschlusses an den best. Kanal aufrecht erhalten.
Aufwendungen für das Umleiten des in Betrieb
befindlichen Kanals durch haltungsweises Absperren und
Umpumpen mit Hilfe von schwimmergesteuerten
Abwasserpumpen und Schlauchleitungen ist in den EP einzurechnen. Das Umpumpen ist mit
der Gemeinde Innernzell und dem Ingenieurbüro abzustimmen.
Es ist auf alle Fälle zu verhindern, daß Schmutzwasser
in den Untergrund gelangt. Bei Arbeitsunterbrechungen
(Nacht, Wochenende, Feiertage) soll nach Möglichkeit
ein freier Ablauf in die unterhalb liegenden Haltungen
wiederhergestellt sein. Es ist sicherzustellen, daß
sowohl während der Arbeitszeit, als auch bei
Nichtbesetzung der Baustelle in den oberhalb liegenden Haltungen kein schädlicher Rückstau eintritt. In
den EP einzurechnen ist der Einbau, das Vorhalten,
Umsetzen, der Betrieb und Abbau einer geeigneten
Anlage. Die Abrechnung erfolgt nach erforderlicher
bzw. tatsächlicher Umpumplänge, wobei eine Vergütung
bei mehreren Eingriffen  in der gleichen Haltung nur 1-mal je Haltung erfolgt.
Umleitungsmenge bis 10 l/sec.
Menge: 75,000 m

**2.07.70 Absperrorgane liefern**
Absperrorgane zum Absperren der zu sanierenden Haltung
für Leitungen DN 250 bis 400 liefern, einbauen und nach
Abschluss der Arbeiten ausbauen
Menge: 2,000 St

**2.07.80 Vorflut für Hausanschlüsse aufrechterhalten**
Während der Dauer der Sanierungsarbeiten und Umschlussarbeiten ist die Vorflut für die angeschlossenen Hausanschlüsse aufrecht erhalten einschließlich aller dafür
notwendigen Leistungen wie Absperrungen,
Fäkalienpumpen und dgl. In den EP einzurechnen sind
alle notwendigen Maßnahmen für die Ableitung bis zum
nächsten funktionstüchtigen Hauptkanal. Ein Rückstau
über die Hausanschlußleitung muß ausgeschlossen sein.
Einzurechnen ist der Aufbau, das Vorhalten, der
Betrieb, das Umsetzen und der Abbau der Anlage. Die
Vergütung erfolgt nach Stück, unabhängig von der Länge
des Hausanschlusses.
Menge: 2,000 St

#### Titel 2.09 Straßen- und Brückenentwässerung, Kabelkanäle

*Hinweis*
StL-Nr. 16909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück 1 m
Rohrlänge zugeschlagen. Bei unterschiedlichen Rohrdurchmessern am Formstück wird der Rohrleitung mit dem
größeren Durchmesser 1 m Rohrlänge zugeschlagen.
Als Formstücke zählen: Abzweige, Bögen, Verschlussteller und Übergangsstücke.
3.2 Bei Rohrleitungen mit Böschungsstücken werden die
Rohrleitungen bis zur unteren Vorderkante des
Böschungsstückes durchgemessen.
3.3 Die Vergütung der Leitungsgrabenverfüllung oberhalb
der Leitungszone richtet sich nach der einschlägigen
Position des LB 905.

**2.09.10 Kunststoffrohrl. herstellen**
(11)Rohrleitung aus Kunststoffrohren DN '250'
mit Steckmuffe und Gleitringdichtung
dichtung einschließlich Leitungszone herstellen.
Ringsteifigkeit mindestens SN 8,
Statik herstellen und liefern.
Verkehrslast SLW '60'
Rohr aus PP-MD, DIN EN 14758,
Leitungsgrabentiefe über  1,75 bis 4,00 m,
Bettung Typ 1 aus Kies-Sand, für Rohre über DN 200
bis DN 600, Größtkorn 32 mm, Kies-Sand liefern,
Dicke der unteren Bettungsschicht cm '15'
Seitenverfüllung und Abdeckung mit Boden,
Boden liefern, Bodengruppe GE
für Rohre über DN 200 bis DN 600, Größtkorn 32 mm
Menge: 105,000 m

**2.09.20 Kunststoffrohrl. herstellen**
(11)Rohrleitung aus Kunststoffrohren DN '400'
mit Steckmuffe und Gleitringdichtung
dichtung einschließlich Leitungszone herstellen.
Ringsteifigkeit mindestens SN 8,
Statik herstellen und liefern.
Verkehrslast SLW '60'
Rohr aus PP-MD, DIN EN 14758,
Leitungsgrabentiefe über  1,75 bis 4,00 m,
Bettung Typ 1 aus Kies-Sand, für Rohre über DN 200
bis DN 600, Größtkorn 32 mm, Kies-Sand liefern,
Dicke der unteren Bettungsschicht cm '15'
Seitenverfüllung und Abdeckung mit Boden,
Boden liefern, Bodengruppe GE
für Rohre über DN 200 bis DN 600, Größtkorn 32 mm
Menge: 105,000 m

**2.09.30 Zulage Gelenkstück**
Gelenkstück  als Zulage, DN 250 bis DN 400,
Baulänge 100 cm
Menge: 12,000 St

**2.09.40 Rohranschluss herstellen**
StL-Nr. 17909209010300
Rohranschluss einschließlich der Abdichtung
des Anschlusses herstellen.
Öffnung für Rohranschluss durch Bohren herstellen.
Vergütet wird das Herstellen des Anschlusses
einschließlich eventueller Pass- oder Sattelstücke.
Als Zulage zur Rohrleitung der OZ 'Titel 2.09'
Anschlussleitung aus Kunststoffrohr DN '150'
Sammelleitung aus Kunststoff DN '250 bis 400'
Menge: 4,000 St

**2.09.50 Schachtanschluss herstellen**
StL-Nr. 1790920803010202
Schachtanschluss einschließlich Abdichtung
des Anschlusses herstellen.
Vergütet wird das Herstellen des Anschlusses
einschließlich eventueller Passstücke.
Als Zulage zur Rohrleitung der OZ 'zu Titel 2.09/2.30'
Kunststoffrohrleitung DN '150'
Schacht aus Betonfertigteilen,
Öffnung für Schachtanschluss durch Bohren
herstellen,
Anschluss mit Schachtanschlussstück.
Menge: 8,000 St

**2.09.60 Schachtanschluss herstellen**
StL-Nr. 1790920803010202
Schachtanschluss einschließlich Abdichtung
des Anschlusses herstellen.
Vergütet wird das Herstellen des Anschlusses
einschließlich eventueller Passstücke.
Als Zulage zur Rohrleitung der OZ 'Titel 2.09'
Kunststoffrohrleitung DN '250 bis 400'
Schacht aus Betonfertigteilen,
Öffnung für Schachtanschluss durch Bohren
herstellen,
Anschluss mit Schachtanschlussstück.
Menge: 2,000 St

**2.09.70 Einsteigschacht, rund, L.W. 1000mm, Tiefe bis 4,00m**
Einsteigschacht DN 1000 für Schmutzwasserkanal mit 1 Zu- und Ablauf  für Kunststoff DN 250 bis zu einer Tiefe bis 4,00 m  (WL bis OK) nach DIN 4034 Teil 1 mit Schachtabdeckung Klasse D herstellen.
Die Schächte bestehen im einzelnen aus einem
wasserundurchlässigen Bodenteil C25/30 mit mind. 20cm
Wand- und Sohlendicke. Das Bodenteil ist auf  5cm
dicker Sauberkeitsschicht zu gründen und bis 30cm über
den Rohrscheitel des höchstgelegenen Rohres
hochzuziehen. Alternativ ist ein Schachtunterteil aus Betonfertigteil möglich
Das Schachtgerinne aus Stz ist gem. ATV-Arbeitsblatt A241 bei Kanälen bis DN 500 bis zum Scheitel des abgehenden
Rohres, bei Kanälen ab DN 600 min. 50cm über der
Kanalsohle hochzuziehen. Das Oberteil besteht aus
vorgefertigten Schachtringen mit Muffe (SR-M) und
Schachthals (Konus 60 oder 30 cm hoch) mit Muffe (SH-M) nach DIN 4034 Teil 1 oder
Schachtübergangsplatte und den erforderlichen
Auflageringen (AR-V), mind. ein Auflagering.
Bei Ortbetonunterteilen ist der Übergang zu den
Schachtringen mittels Fußauflageringe (FAR-M)
auszuführen.
Sämtliche Dichtungen sind als Elastomeren nach DIN 4060
zu erstellen.
Die Anschlüsse der Rohrleitungen an die Schächte sind
fachgerecht durch Schachteinbindestutzen
bzw. Schachtfutter wasserundurchlässig auszuführen.
Eine gesonderte Vergütung für die Gerinnenausbindung auch bei mehreren Anschlüssen erfolgt nicht.
Gerinne gerade oder abgewinkelt.
Die Sohle ist mit Glattestrich Zementmörtel
MV 1:2 oder mit Sohlschalen 1/2 Kreis zu erstellen.
Steigeisen nach E DIN 1212 sind fachgerecht einzubauen,
zu entrosten und zweimal mit Inertol-Poxitar oder
ähnlichen zu streichen, Steigmaß 25cm.
Schachtabd. D400, l.W. 600mm, mit Lüftung, mit Verriegelung Position Schachtabdeckung, Klasse D 400, DIN EN 124, lichte Weite 600 mm, Deckel und Rahmen aus Gusseisen mit Kugelgraphit, Deckel rund mit profilierter Gussoberfläche, mit Lüftungsöffnungen, mit Scharnier oder Gelenk, mit Verriegelung, Rahmen rund mit verschleißfester Einlage, mit Prüfzeichen eines akkreditierten Zertifizierers.

Hersteller/Typ : Saint Gobain PAM / Typ DYNATOP 2

angebotenes Fabrikat:

'.............................'

 (vom Bieter einzutragen)

Schmutzfänger schwere Ausführung, feuerverzinkt mit
Kreuzstange.
Schachthöhe gemessen von OK-Schachtabdeckung bis Sohle
Wasserlauf
Der Aushub für den Rohrgraben wird durchgehend von
Schachtmitte zu Schachtmitte aufgemessen. Der
Mehraushub, für die Schächte wird nicht
gesondert vergütet. Er ist in die Einheitspreise der
Aushubposition einzukalkulieren.
Gerinnenausbildung mit Sohlschalen 1/2 Kreis.
Das Angleichen des Schachtes an die fertige Höhe der Apshaltfläche gehört zum Leistungsumfang.
Menge: 3,000 St

**2.09.80 Einsteigschacht, rund, L.W. 1000mm, Tiefe bis 4,00m**
Einsteigschacht DN 1000 für Regenwasserkanal mit 1 Zu- und Ablauf  für Kunststoff DN 400 bis zu einer Tiefe bis 4,00 m  (WL bis OK) nach DIN 4034 Teil 1 mit Schachtabdeckung Klasse D herstellen.
Die Schächte bestehen im einzelnen aus einem
wasserundurchlässigen Bodenteil C25/30 mit mind. 20cm
Wand- und Sohlendicke. Das Bodenteil ist auf  5cm
dicker Sauberkeitsschicht zu gründen und bis 30cm über
den Rohrscheitel des höchstgelegenen Rohres
hochzuziehen. Alternativ ist ein Schachtunterteil aus Betonfertigteil möglich
Das Schachtgerinne aus Stz ist gem. ATV-Arbeitsblatt A241 bei Kanälen bis DN 500 bis zum Scheitel des abgehenden
Rohres, bei Kanälen ab DN 600 min. 50cm über der
Kanalsohle hochzuziehen. Das Oberteil besteht aus
vorgefertigten Schachtringen mit Muffe (SR-M) und
Schachthals (Konus 60 oder 30 cm hoch) mit Muffe (SH-M) nach DIN 4034 Teil 1 oder
Schachtübergangsplatte und den erforderlichen
Auflageringen (AR-V), mind. ein Auflagering.
Bei Ortbetonunterteilen ist der Übergang zu den
Schachtringen mittels Fußauflageringe (FAR-M)
auszuführen.
Sämtliche Dichtungen sind als Elastomeren nach DIN 4060
zu erstellen.
Die Anschlüsse der Rohrleitungen an die Schächte sind
fachgerecht durch Schachteinbindestutzen
bzw. Schachtfutter wasserundurchlässig auszuführen.
Eine gesonderte Vergütung für die Gerinnenausbindung auch bei mehreren Anschlüssen erfolgt nicht.
Gerinne gerade oder abgewinkelt.
Die Sohle ist mit Glattestrich Zementmörtel
MV 1:2 oder mit Sohlschalen 1/2 Kreis zu erstellen.
Steigeisen nach E DIN 1212 sind fachgerecht einzubauen,
zu entrosten und zweimal mit Inertol-Poxitar oder
ähnlichen zu streichen, Steigmaß 25cm.
Schachtabd. D400, l.W. 600mm, mit Lüftung, mit Verriegelung Position Schachtabdeckung, Klasse D 400, DIN EN 124, lichte Weite 600 mm, Deckel und Rahmen aus Gusseisen mit Kugelgraphit, Deckel rund mit profilierter Gussoberfläche, mit Lüftungsöffnungen, mit Scharnier oder Gelenk, mit Verriegelung, Rahmen rund mit verschleißfester Einlage, mit Prüfzeichen eines akkreditierten Zertifizierers.

Hersteller/Typ : Saint Gobain PAM / Typ DYNATOP 2

angebotenes Fabrikat:

'.............................'

 (vom Bieter einzutragen)

Schmutzfänger schwere Ausführung, feuerverzinkt mit
Kreuzstange.
Schachthöhe gemessen von OK-Schachtabdeckung bis Sohle
Wasserlauf
Der Aushub für den Rohrgraben wird durchgehend von
Schachtmitte zu Schachtmitte aufgemessen. Der
Mehraushub, für die Schächte wird nicht
gesondert vergütet. Er ist in die Einheitspreise der
Aushubposition einzukalkulieren.
Gerinnenausbildung mit Sohlschalen 1/2 Kreis.
Das Angleichen des Schachtes an die fertige Höhe der Apshaltfläche gehört zum Leistungsumfang.
Menge: 3,000 St

**2.09.90 Rohrleitung reinigen**
StL-Nr. 16909214010102
Entwässerungsrohrleitung im Hochdruck-
oder Vakuumspülverfahren reinigen.
Räumgut aus der Leitung spülen.
Rohre bis DN 300
Verschmutzung bis 10% der Profilhöhe
Räumgut nach Wahl des AN entsorgen.
Menge: 335,000 m

**2.09.100 Rohrleitung reinigen**
StL-Nr. 16909214020102
Entwässerungsrohrleitung im Hochdruck-
oder Vakuumspülverfahren reinigen.
Räumgut aus der Leitung spülen.
Rohre über DN 300 bis DN 600
Verschmutzung bis 10% der Profilhöhe
Räumgut nach Wahl des AN entsorgen.
Menge: 105,000 m

**2.09.110 Druckprüfg. Freispiegelkanal bis DN 400**
Kanalisationsrohre Kunststoff inkl. Hausanschlussleitungen bis DN 400
mit Medium Luft auf Dichtheit prüfen.
Die Druckmessung hat mit einem digitalen
Absolutdruckmanometer mit Nullabgleich (auf +-1 mbar
geeicht für Themeraturbereiche von -5 bis +40 Grad C)
zu erfolgen. Auf dem Prüfprotokoll sind Ort und Zeit
der Druckmessung aufzuführen.
Die Prüfgeräte dürfen keine Möglichkeit zur manuellen
Eingabe der Messdaten Überdruck, Prüfzeitraum,
Druckabfall bieten. Die Druckprüfung ist nur bei
vollständig verfüllten Rohrgraben durchzuführen.
Alle Prüfungen sind nach den Regeln des Landesamtes für
Wasserwirtschaft Merkblatt Gz. 42-4414.3 Slg LfW, Teil
4 Nr. 4.3-8 vom 11.11.92 Abs. 4.2.3.1 von einer Fremdfirma durchzuführen.
Die Dichtheitsprüfung ist unbedingter Bestandteil und Voraussetzung für die Abnahme und wird nur anerkannt, wenn sie im Beisein von Auftraggeber und Ing.-Büro erfolgt. Bei evtl notwendigen Wiederholungsprüfungen geht der tatsächliche Aufwand von AG und IB zu Lasten des AN und wird diesem in Abzug gebracht bzw. in Rechnung gestellt.
Es ist einzukalkulieren, dass die Druckprüfung auch in mehreren Teilabschnitten durchgeführt werden kann.
Die Haltungen sind bei den Schächten mit Absperrblasen abzudichten
Füllphase, Beruhigungs- und Prüfphase sind in einem Haltungsprotokoll  zusätzlich graphisch einschl. Zeit und Druck in mbar darzustellen . Farblich ist darzustellen, wenn die Drucklinie die zul. Toleranz überschreitet.
Menge: 440,000 m

**2.09.120 Kanalfilmung Freispiegelkanal bis DN 400**
Filmung von Freispiegelkanälen bis DN 400
für Kanalabnahme durch Befahrung aller
Kanalstrecken inkl. Hausanschlussleitungen mit einer Video-Spezialkamera.
Die Dokumentation hat im Format "isybau- Austauschformat" (XML-2006) zu erfolgen.
Der EP beinhaltet das Liefern eines detaillierten
Befahrungsprotokolles mit Schadensanalyse und des dazu
gehörigen Videobandes. Im Befahrungsprotokoll sind
außerdem sämtliche Seitenzuläufe innerhalb der
jeweiligen Schachthaltungen einzustationieren. Die vor
genannten Unterlagen sind spätestens eine Woche vor
Bauabnahme bzw. vor Beginn der Deckenbauarbeiten bei
der Bauleitung abzuliefern.
Menge: 440,000 m

**2.09.130 Deformationsprüfung Freispeigelkanal bis DN 400**
Deformationsprüfung von Freispiegelkanälen bis DN 400
für Kanalabnahme aller Kanalstrecken inkl. Hausanschlussleitungen, gemäß den geltenden Vorschriften durchführen.
Der EP beinhaltet das Liefern eines detaillierten
Ergebnisprotokolles der Prüfung mit Schadensanalyse. Die vor
genannten Unterlagen sind spätestens eine Woche vor
Bauabnahme bzw. vor Beginn der Deckenbauarbeiten bei
der Bauleitung abzuliefern.
Menge: 440,000 m

#### Titel 2.30 Hausanschlüsse

**2.30.10 Kunststoffrohrl. herstellen**
(11)Rohrleitung aus Kunststoffrohren DN '150'
mit Steckmuffe und Gleitringdichtung
dichtung einschließlich Leitungszone herstellen.
Ringsteifigkeit mindestens SN 8,
Statik herstellen und liefern.
Verkehrslast SLW '60'
Rohr aus PP-MD, DIN EN 14758,
Leitungsgrabentiefe über  1,75 bis 4,00 m,
Bettung Typ 1 aus Kies-Sand, für Rohre bis DN 200
Größtkorn 22 mm, Kies-Sand liefern,
Dicke der unteren Bettungsschicht cm '15'
Seitenverfüllung und Abdeckung mit Boden,
Boden liefern, Bodengruppe GE
für Rohre bis DN 200, Größtkorn 22 mm
Menge: 230,000 m

**2.30.20 Zulage Kunststoffrohre (Bögen)**
Zulage zu Kunststoffrohren für Bögen bis 90°,
für Kunststoffrohre bis DN 150
Menge: 20,000 St

**2.30.30 Zulage Kunststoffrohre (Verschlussdeckel, Kennzeichnung)**
Zulage zu Kunststoffrohren für Verschlussdeckel
DN 150 und Kennzeichnung der Lage des Hausanschlusses
mittels Brett und allen dafür nötigen Materialien
Menge: 12,000 St

### 3 Erschließung Wasserversorgung

#### Titel 3.05 Leitungsgraben, Rohrgraben

**3.05.10 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,00 m bis 2,00 m,
für Rohrleitungen DN '40 bis 100'
Rohrmaterial 'Wasserleitung'
Boden in Leitungsgräben oberhalb der
Leitungszone einbauen und verdichten.
Der Einbau des verdrängten Materials erfolgt
in einer eigenen Position.
Menge: 100,000 m3

**3.05.20 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,00 m bis 2,00 m,
für Rohrleitungen DN '40 bis 100'
Rohrmaterial 'Wasserleitung'
Boden in Eigentum des AN übernehmen und einer
Entsorgung nach Wahl des AN zuführen.
Menge: 50,000 m3

**3.05.30 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Boden des/der Homogenbereiches/e  B 'Bodenklasse 3-5'
Beschreibung des Homogenbereichs nach Unterlagen
des AG.
Grabentiefe über 1,00 m bis 2,00 m,
für Rohrleitungen DN '40 bis 100'
Rohrmaterial 'Wasserleitung'
Boden nach Unterlagen des AG einbauen und verdichten, Einbaubereich 'Auftragsprofile, Geländeangleichung und dgl.'
Menge: 185,000 m3

**3.05.40 Zulage zu Leitungsgraben und Baugruben für Bkl 2**
Zulage zu Leitungsgraben und Baugruben herstellen
Vergütet wird der Mehraufwand beim Lösen und Weiterverwenden.
Boden der Klasse 2.
Menge: 25,000 m3

**3.05.50 Zulage für Hausanschlüsse (HA) und Straßeneinläufe (SK) Aushub**
Zuschlag zu Pos. aus Titel 3.05 für den
Rohrgrabenaushub
von Hausanschlüssen und Straßeneinläufen nach lfm
HA-Kanal, SK-Anschluss und HA-Wasserleitung.
Menge: 105,000 m

**3.05.60 Zulage für Hausanschlüsse (HA) und Straßeneinläufe (SK)Verfüllung**
Zuschlag zu Pos. aus Titel 3.05 für die Verfüllung
von Hausanschlüssen und Straßeneinläufen nach lfm
HA-Kanal, SK-Anschluss und HA-Wasserleitung.
Menge: 105,000 m

**3.05.70 Zulage für Leitungskreuzungen**
Zuschlag zu OZ aus Titel 3.05 für Kreuzungen von
bestehenden Leitungen, Kabeln und Kanälen
mit den Baugruben.
Im Bereich vorhandener Leitungen ist der Aushub
besonders vorsichtig von Hand vorzunehmen.
Die Leitungen sind freizulegen und zu sichern. Be-
schädigungen an den Leitungen sind ohne gesonderte
Vergütung zu beheben.
Die Abrechnung erfolgt nach der Breite der gekreuzten
Baugrube (DIN EN 1610 Tab. 1 und 2).
Die Behinderung durch die Kabel und Leitungen für die
Aushubharbeiten ist einzukalkulieren.
Bis zu fünf nebeneinanderliegende Kabel werden als ein
Kabel abgerechnet.
Leitungen, die bereits bei der Position "Boden lösen"
auftauchen (d.h. die sich im neuen Straßenkoffer
befinden)  und dort über Mehraufwand verrechnet
werden, werden mit dieser Position nicht mehr
abgegolten.
Die Position Handschachtung wird neben dieser
Position nicht vergütet.
Gemäß Telekomunikationsvertrag bzw. Konzessionsvertrag haben die einzelnen Versorger die Kosten evtl.
hierfür selbst zu übernehmen. In diesem Fall hat der AN
diese Leistung direkt mit den Versorgern abzurechnen.
Menge: 5,000 m

**3.05.80 Zulage für Handaushub**
Zuschlag zu OZ des Titels 3.05 für das Herstellen des
Leitungsgrabenaushubes und Baugruben in Handschachtung
Menge: 10,000 m3

**3.05.90 Leitungsgrabenverf. oberhalb Leitungs- zone herstellen**
Leitungsgrabenverfüllung oberhalb der
Leitungszone herstellen.
Die Abrechnung erfolgt mit der für die Herstellung des
Leitungsgrabens vergüteten Breite. Diese Abrechnungsbreite gilt auch im Bereich der Schächte, der Arbeitsräume für Rohrververbindungen und Kabelmuffen,
soweit die Erdarbeiten dafür nicht gesondert vergütet
werden.
Darüber hinausgehende Verfüllung gehört zum
Leistungsumfang.
Für senkrecht begrenzte Grabenabschnitte
(verbauter Graben) mit einer Grabentiefe bis 2,00 m,
Frostsicheres Kies-Sand-Geschmisch nach DIN 18196
(GW oder GI) liefern, einbauen und verdichten.
Diese Leistung kann nur nach ausdrücklicher Anordnung der örtlichen Bauüberwachung abgerechnet werden.
Menge: 25,000 m3

**3.05.100 Suchschlitz herst.**
StL-Nr. 0490510302
Suchschlitz zur Feststellung der Lage
von Kabeln, Leitungen und dgl. nach
Angabe des AG im Handschacht bis
1,25 m Tiefe, in Boden der Klasse 3 - 5
herstellen.
Boden seitlich lagern, wiedereinbauen
und verdichten.
Menge: 10,000 m³

**3.05.110 Kabelkreuzungen**
Kabelkreuzungen aus Kabeln aller Art, erdverlegt, unter
Spannung bzw. in Betrieb.
Alle Kabel innerhalb eines Meters werden als eine
Kreuzung abgerechnet.
Einschl. aller Lieferungen (Sand, Kabelabdecksteine
usw.) und Leistungen für das ordnungsgemäße Unterfangen
und Sichern der Fremdleitungen.
Menge: 5,000 m

**3.05.120 Rohrleitungskreuzungen**
Rohrleitungskreuzungen aus Rohrleitungen aller Art bis
DN 400 in Betrieb, sonst wie unter OZ Kabelkreuzungen
beschrieben.
Menge: 5,000 m

**3.05.130 Sandbettung Rohrleitung**
Rohrbettung bei felsigem, steinigem oder moorigem
Untergrund aus einer sich auf die ganze
Rohrgrabenbreite erstreckenden mind. 15 cm dicken Lage
aus reinem, nicht aggressiven Sand (ist bei
Gußrohrleitung schriftlich vor Ausführung
nachzuweisen!), einschließlich beiderseitigem
Unterstopfen der Rohre.
Die Ausgleichungen von Vertiefungen und Felsspalten ist
 im Preis mit inbegriffen.

Abrechnungsbreite  =  vgl. Baubeschreibung

Die Rohrbettung beinhaltet 15 cm unter Rohrunterkante.
Menge: 30,000 m³

**3.05.140 Sandüberdeckung**
Sandüberdeckung für Rohrleitungen auf die ganze
RG-Breite. Rohrüberdeckung 30 cm über Rohrscheitel aus
reinem nicht aggressiven Sand, einschließlich
Materiallieferung.

Abrechnungsbreite  = vgl. Baubeschreibung
Gesamtstärke der Überdeckung = 30 cm Überdeckung
Rohraußendurchmesser (Rohre > DN 250 sind dabei
abzuziehen!)
Menge: 75,000 m³

**3.05.150 Baugrube herstellen**
Baugrube für kleinere Bauteile, wie Mauern, Sockel,
Treppen, Schächte und dgl. herstellen.
Boden lösen und laden.
Bauteil(e) 'im gesamten Baubereich, inkl. Baugruben für Hausanschlüsse und Anbindungen an Bestandsleitungen und dgl.'
Boden/Fels der Klasse(n) '3 bis 5'
Tiefe m 'bis 2,00'
Aushub 'in offener Baugrube oder zwischen Verbau'
Boden in Eigentum des AN übernehmen und einer
Entsorgung nach Wahl des AN zuführen.
Menge: 15,000 m3

**3.05.160 Baugrubenverf. bei kleineren Bauteilen herstellen**
StL-Nr. 169053010306
Baugrubenverfüllung bei kleineren Bauteilen
wie Mauern, Sockel, Treppen, Einzelschächten
und dgl. herstellen.
Boden einbauen und verdichten.
Bauteil(e) 'Gesamter Baubereich, inkl. Baugruben für Hausanschlüsse, Anbindungen an Bestandsleitungen und dgl.'
Tiefe m 'bis 2,00'
Kies-Sand-Geschmisch nach DIN 18196
(GW oder GI) bzw. frostsichere Baustoffgemische
aus gebrochenem Fels oder Kies mit max.
Korngröße 63 mm liefern, einbauen und verdichten.
Menge: 10,000 m3

#### Titel 3.09 Hauptleitung

*Hinweis: V o r b e m e r k u n g e n*
V o r b e m e r k u n g e n

Leitungsgräben:
Die Leitungsgräben werden über die einschlägigen Positionen im Abschnitt Kanalbau vergütet. Die Abrechnungsbreite wird grundsätzlich auf 1,0 m einschließlich Verbau festgelegt.
Rohrleitungen:
Die Verrechnung der Rohrleitungen erfolgt nach lfm fertig hergestellter Leitung zu den Angebotspreisen, wobei Formstücke und Armaturen in der Längsrichtung übermessen werden. Die Abrechnung erfolgt in Abschnitten von Knotenpunkt zu Knotenpunkt.
Zur Ausführung kommt das Muffenschweissverfahren
örtliche Gegebenheiten insbesondere Asphaltflächen können zu Änderungen der Formstücks- und Absperrschieberanordnung  führen.
Doppelmuffen, Überschieb-, und Elektroschweißmuffen sind durch das Übermessen abgegolten und werden nicht gesondert vergütet.
Erforderliche Rohrschnitte sind in die Einheitspreise einzurechnen. Alle nachfolgend beschriebenen Rohrleitungen sind in der Druckstufe PN 10 und PN 16 auszulegen. Alle Leistungen gelten einschließlich liefern und verlegen.
Straßenkappen:
Das endgültige Versetzen der Straßenkappen auf fertige Höhe erfolgt mit den Straßenbauarbeiten.Alle Straßenkappen sind so einzubauen, daß das aufgeprägte"W" auf der Kappenoberfläche in Richtung des abzusperrenden Leitungsabschnittes (oder Grundstücks, bei Hausanschlüssen) weist. Kappen in Teleskopausführung kommen nur im asphaltierten Bereich zum Einsatz.
Druckprüfungen/ Desinfizieren:
Die Durchführung der Hauptdruckprüfung und das Desinfizieren der Leitungen wird in jedem Falle notwendig und hat in enger Abstimmung mit dem AG zu erfolgen.
Beim Desinfizieren der Leitungen sind in den EP einzurechnen:
Die Veranlassung und Prüfung des Trinkwassers durch das zuständige Gesundheitsamt, alle anfallenden Gebühren, Vorlage der Original Prüfzeugnisse beim AG, sowie das schadlose beseitigen (Entsorgung !) des Spülwassers.
Schweißverbindungen (bei Bedarf):
In die Einheitspreise der einschlägigen Positionen der Formstücke und Armaturen sind alle notwendigen Schweiß- bzw. Flanschverbindungen einzukalkulieren. Schweißverbindungen nur mit zugelassenem Schweißgerät. Schweißverbindungen dürfen nur von einem zugelassenen
Schweißfachmann gem. DVGW GW 330 ausgeführt werden.
Nachweise sind vorzulegen!
Alle Rohrverbindungen (Schweißverbindungen) incl. Vorlage aller Schweißprotokolle. Erforderliche Schweißgruben und alle Rohrschnitte.
Kälte- u./o. Wetterschutz (Zelt).

*Hinweis: Vorbemerkung:*
StL-Nr. 04957001
Vorbemerkung duktile Gußrohre:
-
1. Allgemeines
Schrauben und Beilagscheiben aus nichtrostendem Stahl (Werkstoff-Nr. 1.4541 - A2),
Muttern aus nichtrostendem Stahl
(Werkstoff-Nr. 1.4571 - A4). Je Schraube
sind zwei Beilagscheiben einzubauen.
-
2. Rohrschutz
2.1 Werkseitiger Rohrschutz für Druckrohre
aus duktilem Gußeisen:
Außenschutz:
-Rohre Klasse K 9 DIN EN 545 Zinküberzug (mind.
200 g/m2) mit Deckbeschichtung DIN 30674-3;
-Rohre Klasse 40 DIN EN 545 Zink-Aluminium-
Überzug (85 Zn - 15 Al - mind. 400 g/m2) mit
Deckbeschichtung.
Innenschutz:
Zementmörtelauskleidung DIN EN 545.
2.2 Werkseitiger Rohrschutz für Form- und
Verbindungsstücke aus duktilem Gußeisen:
-Rohre Klasse K 9 Außenschutz DIN EN 545
Deckbeschichtung aus Bitumen,
Innenschutz DIN 3475 Emaillierung.
-Rohre Klasse 40 Außen- und Innenschutz
DIN 30 677 / 3476 Epoxid-Pulverbeschichtung.
-
3. Abrechnung
Rohre, Formstücke und Armaturen werden
übermessen und zum Angebotspreis der
Position Rohrleitung vergütet.
Für Armaturen wird eine Zulage nach Stück
bezahlt. Für Form- und Verbindungsstücke
werden folgende Zulagen bezahlt:
Für jeden Flansch  2 m,
für jede Muffe  2 m,
für das N-Stück  5 m.

**3.09.10 Druckrohr dukt. Guss, DN 100**
Druckrohr aus duktilem Gußeisen DIN EN 545,
mit Steckmuffenverbindung UNIVERSAL Tyton
DIN 28603, einschließlich Dichtung aus EPDM,
Auskleidung mit Zementmörtel
Baulängen von 6 m, verlegen DIN EN 805,
in vorhandenen Gräben mit Verbau,
Klasse 40, DN 100.
Mit DVGW-Zertifizierungszeichen
liefern, Verlegung fachgerecht nach DIN und
einschlägigen Verlegerichtlinien (sandbettfrei mit
Verfüllung von geeignetem anstehenden Boden inkl.
nötigen Verbau und Aussteifungen).
 Die Formstücke werden übermessen und als
Längenzuschlag gemäß ZTV-WA berücksichtigt

Hersteller/Typ: Saint Gobain PAM/Typ NATUAL TYTON
oder gleichwertig

angebotenes Fabrikat:

'.............................'

 (vom Bieter einzutragen)
Menge: 115,000 m

**3.09.20 Muffenbogen - MK-Stück, DN 100**
Muffenbogen (MK-Stück) für Druckrohrleitung aus duktilem Gusseisen für Trinkwasser, nach Werksnorm, mit DVGW - Zertifizierungszeichen, mit Steckmuffenverbindung, einschließlich Dichtung aus EPDM.
Beschichtung innen und außen Epoxy Pulverbeschichtung nach DIN EN 14901
Winkel 10°-30°
DN 100
Mindestbetriebsdruck 15 bar
Hersteller/Typ: Saint Gobain PAM/Typ MK TYTON oder gleichwertig

angebotenes Fabrikat:

'.............................'

 (vom Bieter einzutragen)
Menge: 1,000 St

**3.09.30 Formstück MMB 100/100**
Doppelmuffe mit Muffenstutzen (MMB-Stück) für Druckrohrleitung aus duktilem Gusseisen für Trinkwasser nach DIN EN 545 bzw. nach Werksnorm mit DVGW - Prüfzeichen, mit Steckmuffenverbindung, einschließlich Dichtungen aus EPDM.
innen und außen Epoxy Pulverbeschichtung nach DIN EN 14901
Formstück DN 100/100/100
Hersteller/Typ: Saint Gobain PAM/Typ MMB TYTON oder gleichwertig

angebotenes Fabrikat:

'.............................'

 (vom Bieter einzutragen)
Menge: 2,000 St

**3.09.40 Formstück GLR DN 100**
Muffenverbindungsstück (GLR-Stück) mit zwei Spitzenden für Druckrohrleitung aus duktilem Gusseisen für Trinkwasser nach DIN EN 545 bzw. nach Werksnorm mit DVGW - Prüfzeichen, mit Steckmuffenverbindung
als Zulage zur Druckrohrleitung
Auskleidung mit Zementmörtel
Hersteller/Typ: Saint Gobain PAM/Typ GLR-Stück TYTON oder gleichwertig

angebotenes Fabrikat:

'.............................'

 (vom Bieter einzutragen)
Menge: 8,000 St

**3.09.50 Verbindungsteile/Dichtungen DN 100**
Verbindungsteil und Dichtungen zwischen Rohrspitzende aus Gusseisen und BAIO - Muffe
VAG BAIO-stop
DN / da - 100/125
kraftschlüssig, außenliegende Verriegelung zwischen Rohrspitzende und BAIO-Muffe.
Klemmring aus Kunststoff, mit intetrierten NIRO-Krallen auf der Innenseite.
Spannring aus duktilem Gusseisen

angebotenes Fabrikat:

'.............................'

 (vom Bieter einzutragen)
Menge: 8,000 St

**3.09.60 Absperrschieber DN 100**
Absperrschieber PN 16
DN 100,
doppelter Muffenanschluß,
Gehäuseteile aus Gusseisen mit Kugelgraphit,
mit Doppelfunktionsmuffen
zur formschlüssigen, direkten Innenverriegelung
mit BAIO® plus System-Teilen, sowie zur
Außenverriegelung von Gussrohren,
Muffenform für Dichtring nach DIN 28 603,
mit eingelegtem TYTON-Dichtring für Gussrohre,
durchgehende Rohrinnensohle,
schraubenloser Deckelverschluss,
mit innenliegendem Spindelgewinde,
allseitig vulkanisierter Keil, mit Keilentwässerung,
Spindel aus Edelstahl min. 13 % Cr,
wartungsfreie Spindelabdichtung
(O-Ringe in Bronze-Buchse),
Korrosionsschutz: innen und außen
Epoxid-Pulverbeschichtung (EP-P),
Farbton blau, RAL 5005, nach GSK-Richtlinien
Einschließlich erforderlicher
Teleskop-Einbaugarnitur von TELEKAP.
Komplett liefern und einbauen.
VAG BETA® 200 Schieber
für VAG BAIO® plus SYSTEM
Absperrschieber MU/MU
Verstellbereich:  1,20 - 1,80 m

angebotenes Fabrikat:

'.............................'

 (vom Bieter einzutragen)
Menge: 4,000 St

**3.09.70 Formstück EN-Stück DN 100**
Hydranten-Fußbogen (EN-Stück) für Drcukrohrleitungen aus duktilem Gusseisen für Trinkwasser nach DIN 28650, mit DVGW-Zertifizierungszeichen mit Steeckmuffenverbindung einschließlich Dichtung aus EPDM, Flanschanschluss nach DIN EN 1092-2
innen und außen Epoxy Pulverbeschichtung nach DIN EN 14901
Formstück DN 100, PN 16
Hersteller/Typ: Saint Gobain PAM/Typ EN-Stück TYTON oder gleichwertig

angebotenes Fabrikat:

'.............................'

 (vom Bieter einzutragen)
Menge: 1,000 St

**3.09.80 Oberflurhydrant Typ C DN 100**
Oberflurhydrant TYP C nach DIN EN 14384, Flanschanschluss nach DIN 1092-2, PN 16,  DN 100, 2 x B-Kupplung
Verbindungselemente aus nichtrostendem Stahl A2 nach ISO 3506
Sollbruchbuchsen aus Titan 3.7165
Betätigungskopf aus AlSi10Mg nach EN1706
Festkupplung und Deckkapseln aus ALMGSI nach DIN 14318
Ventilspindel aus nichtrostendem Stahl mit min. 13% Cr
Spindelmutter aus UBA zugelassenem Messing CW724R
Ventilsitzring aus entzinkungsfreiem und UBA zugelassenem Messing CW511L
Kugel aus Kunststoff Wabenstruktur für die Formstabilität
Kugelabsperrring vollständig EPDM vulkanisiert
Alle Gehäuseteile innen korrosionsgeschützt mit Emaile nach DIN EN ISO 11177 und außen EKB (Epoxidbeschichtung) in RAL 5017 nach DIN 30677-2 und GSK Richtlinien. Zusätzliche UV beständige Polyester Beschichtung zur Erhaltung der Signalfarbwirkung für oberirdisch verbaute Teile.

Für Trinkwasser und neutrale Flüssigkeiten bis max. 60° C
Prüfgrundlagen: DIN EN 1074–1+6; DVGW W386-P; PW501/1
Hydraulische Tests nach DIN EN 1074-6 und DVGW W386-P
Alle medienberührten Teile erfüllen die Anforderungen gemäß UBA Leitlinien, KTW und DVGW Arbeitsblatt W 270 (bakteriologisch unbedenklich)

als Zulage zur Druckrohrleitung für Trinkwasser,
Technische Lieferbedingungen DIN 3230-4, erdverlegt,
Rohrdeckung 1,5 m,
Farben Außenemail: Rot

Ausführung entspricht AVK Überflurhydrant Modell Mittelmann P7 Serie 84/05 oder gleichwertig

angebotenes Fabrikat:

'.............................'

 (vom Bieter einzutragen)
Menge: 1,000 St

**3.09.90 Zulage für den Anschluss an den Bestand - DN 100**
Zulage für das Einbinden der neuen Rohrleitung in die bestehenden Rohrleitungen aus PVC einschließlich erforderlicher Materialübergänge. Trennen der bestehenden Leitungen und vorbereiten der Trennstellen für den Neuanschluß, Außerbetriebnahme des betroffenen Netzabschnittes, Wiederinbetriebnahme nach erfolgtem Anschluß.
Vergütung unabhängig von der Länge des herausgenommenen Leitungsteiles und unabhängig von Material und Druckstufe der bestehenden Leitungen.
Die erforderlichen Formstücke und Materialien sind in den Einheitspreis einzukalkulieren und werden nicht gesondert vergütet.
Für den Erdaushub werden nur die Rohrgrabenbreiten
entsprechend der Rohrgrabendetaile abgerechnet,
der darüber hinaus erforderliche Aushub ist in die EP
mit einzurechnen.
Der Zeitpunkt der Einbindearbeiten ist mit dem AG
rechtzeitig zu vereinbaren.
Die Einbindearbeiten sind sorgfältig vorzubereiten und
zügig durchzuführen.
Menge: 1,000 St

**3.09.100 Verankerung der Rohrleitung**
Sicherung der Rohrleitung mit Betonwiderlagern an
Krümmungen, Abzweigen und Rohrenden  gem. DVGW GW 310,
mit Beton C16/20, ohne besondere Eigenschaften, in
Schalung aus ungehobelten Brettern, einschl.
Lieferung, Einbau und Verdichtung.
Menge: 1,500 m3

**3.09.110 Straßenk. f. Absperrsch. Kunststoff, höhenverst.**
Straßenkappen aus Kunststoff gemäß DIN 4056,
DVGW-zertifiziert
Wartungsfreie höhenverstellbare Ausführung für den
Einbau von Absperrarmaturen, Wasser.
Abmessungen und Deckelgewicht nach DIN 4065
Zweiteiliges Gehäuse aus glasfaserarmiertem Kunststoff.
Der Kunststoff muss Öl- und Streusalzfest sein.
Alle Teile müssen recyclingfähig sein.
In eingebautem Zustand müssen 200 kN Druck Belastung
von der Straßenkappe aufgenommen werden.
Temperaturbeständigkeit bis 245°
Um eine Dauerhafte Verstellmöglichkeit währen der Bauphase
zu gewährleisten, ist durch eine entsprechende Abdichtung,
dass Eindringen von Verunreinigungen zwischen Grundkörper
und Verstellteil zu  verhindern.
Eine Neigungseinstellung von 4°  zwischen Grundkörper und
Verstellteil, bei ca. 50% des Auszuges, zur Niveauanpassung,
muss möglich sein.
Das Verstellteil muss ohne Hilfsmittel in jeder sinnvollen
Position fixierbar sein.
Deckel aus Gusseisen EN- JL 1030 (GG- 20),
nachhaltig Korrosionsgeschützt.
Deckelverschraubung aus X5CrNi 1810-  Stahl,
Steg aus Cr- Stahl mit mind. 13% Chromanteil.

Tragplatte aus Kunststoff für Straßenkappe DIN 4056, verstellbar.
Tragplatte passend vom Hersteller der Straßenkappe.

Herstellerqualität wie Serius oder gleichwertig.

Hersteller/Typ:

'.............................'

vom Bieter einzutragen
Menge: 4,000 St

**3.09.120 Wasserleitungs-Hinweisschild DIN 4067**
*** Bezugsbeschreibung
für Hauptleitung, aus Kunststoff mit auswechselbaren
Ziffern und Leerfeldern, bestückt,  liefern,
Grundplatte blau und an Pfosten befestigen einschl.
Pfosten, Länge = 2,50 m, aus längsgeripptem Aluminium,
Abschlußkappe, Bodenanker und Fundament aus
Beton C12/16 versetzen. Anfallende Erdarbeiten
sind einzurechnen. Die entsprechenden Abstände
und Größen sind einzusetzen.
Menge: 3,000 St

**3.09.130 Wasserleitungs-Hinweisschild für Hydranten DIN 4066**
*** wie Position 3.09.120
jedoch Hydranten-Hinweisschild DIN 4066
Menge: 1,000 St

**3.09.140 Wasserleitungs-Hinweisschild für Hausanschlüsse DIN 4067**
*** wie Position 3.09.120
jedoch Hausanschlüsse DIN 4067
Menge: 6,000 St

**3.09.150 Vorbereitung zur Inbetriebnahme, DN 50-150**
*** Bezugsbeschreibung
Druckrohrleitung für Trinkwasser vor Inbetriebnahme
spülen, desinfizieren gem. DVGW W 291 und
Rohrleitungsinhalt entsorgen.
Entkeimungsmittel Carela BIO-DES oder gleichwertig,

angebotenes Fabrikat:

'.............................'

 (vom Bieter einzutragen)

einschließlich aller Lieferungen und Nebenarbeiten.
DN 50-150
Menge: 115,000 m

**3.09.160 Vorbereitung zur Inbetriebnahme, DN 32-40**
*** wie Position 3.09.150
jedoch DN 32-40
Menge: 105,000 m

**3.09.170 Innendruckprüfung DN 50-150**
*** Bezugsbeschreibung
Innendruckprüfung nach DIN EN 805 und DIN 4279 an
Druckrohrleitungen ohne Unterschied der
Rohrmaterialien.
Prüfdruck gem.DIN 4279, Prüfmethode Normalverfahren mit
Vorprüfung, Druckabfallprüfung und Hauptprüfung,
Prüfmedium Wasser, einschl. liefern und beseitigen des
Wassers sowie
Protokollführung durchführen.
Die Vergütung erfolgt nach Länge der Rohrleitung
DN 50-150
Menge: 115,000 m

**3.09.180 Innendruckprüfung f. Hausanschlussleitung DN 32-40**
*** wie Position 3.09.170
jedoch DN 32-40; Prüfmedium - Luft.
Menge: 105,000 m

**3.09.190 Mikrobiologische Trinkwasseruntersuchung**
*** Bezugsbeschreibung
Entnahme von Wasserproben nach der Entkeimung,
Untersuchung der Wasserproben in einem als AQS-
Labor vom Landesamt für Wasserwirtschaft anerkanten
Labor, einschließlich Prüfbericht in zweifacher
Ausfertigung.
Sollte der Grenz- bzw. Richtwert nach TrinkwV überschritten sein, ist die Desinfektion
derTrinkwasserleitung
erneut auf Kosten des AN durchzuführen. Anschließend
ist auf Kosten des AN eine erneute mikrobiologische
Trinkwasseruntersuchung durchzuführen.
Menge: 2,000 St

**3.09.200 Mikrobiologische Trinkwasseruntersuchung nach 24 h**
*** wie Position 3.09.190
jedocch für eine erneute Trinkwasseruntersuchung
nach 24 h.
Menge: 2,000 St

**3.09.210 Trassenwarnband liefern und verlegen**
Trassenwarnband liefern und verlegen, ca. 0,60 m unter
Gelände-Oberkante, das Herstellen der Zwischenplanie
ist einzurechnen, senkrecht über der Rohrleitung im
Zuge der RG-Verfüllung.

Farbe blau mit Aufschrift "Achtung Wasserleitung".

Verrechnung des verlegten Bandes erfolgt nach Aufmaß.
Menge: 220,000 m

#### Titel 3.13 Pflaster, Platten

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**3.13.10 Pflasterdecke aus Granitgroßpfl. herstellen**
StL-Nr. 1791310408010405
Pflasterdecke aus Granitgroßpflastersteinen
mit einer maximalen Fugenbreite von 15 mm,
bei Rasenfugen von 30 mm,
auf vorhandener Tragschicht herstellen.
Bettungsdicke 4 bis 6 cm,
Verband '..........'
Einbaubereich 'Als Einfassung für Oberflurhydranten'
Nennmaße 160/160-220/160 mm,
auf Pflasterbett aus Beton, Expositionsklasse XF1,
Ausbreitmaßklasse F1,
verfugen mit Fertigzementmörtel,
Druckfestigkeit fck,cube des Mörtels min. 50 MPa,
Zement Art CEM I, max. w/z 0,50,
frost-/tausalzbeständig, Ausbreitmaßklasse F6.
Menge: 5,000 m2

#### Titel 3.30 Hausanschlüsse

*Hinweis*
Vorbemerkungen zu den nachfolgenden Positionen:

Die anteilige  "B a u s t e l l e n e i n r i c h t u n
 g" ist in den nachfolgenden Einheitspreisen
eingerechnet!

Alle Materialien dieser Abteilung sind mit Ausnahme der
 Hauswasserzähler durch den Auftragnehmer zu liefern.
Sämtliche Materialien müssen vom DVGW zugelassen,
Armaturen etc. DVGW baumustergeprüft sein.

Die vorgegebenen Angebotspreise erfahren durch Massenmehrungen oder Minderungen keine Änderungen.

Die durchschnittliche Länge der Anschlüsse wurde mit
ca. 15 m angenommen. Vorgesehen und vergütet wird
Handschachtung; dem Unternehmer wird freigestellt, in
einzelnen Fällen mit geeigneten Maschinen zu arbeiten.
Zuschläge für Erschwernisse durch Erdkabel bzw.
-leitungen Gartenmauern, -zäune etc. werden nicht
gesondert vergütet.

Hinweis:

Bei Grundstücksanschlüssen ist zwischen privatem und
öffentlichem Anteil zu unterscheiden. Abrechnungsgrenze
 ist die Grundstücksgrenze.

Für den Privatanteil jedes einzelnen
Grundstücksanschlusses ist eine gesonderte Rechnung in
vierfacher Ausfertigung zu stellen bzw. mit der
Bauleitung abzustimmen.

Jeder Rechnung ist ein von der örtlichen Bauüberwachung
 und vom Anschlußnehmer unterzeichnetes Aufmaßblatt
beizufügen.

Die Vergütung der Privat-Rechnungen für die
Anschlußleitungen erfolgt vom AG an den AN gemeinsam
für alle ausgeführten Grundstücksanschlüsse. Der AN hat
 eine Auflistung aller eingereichten Rechnungen
beizufügen.

**3.30.10 Schmutzwasser-Tauchmotorpumpe bis 10 l/s**
Wasserhaltung nach Teil D der "ZTV-Wa Erdarbeiten"
durch Einsatz einer Pumpe mit dem nötigen Zubehör.
Einbauen, vorhalten, bedienen, einschl. Betriebsstoffe
etc..
Beim Betreiben der Pumpe über die normale Arbeitszeit
hinaus wird nach Tagen abgerechnet.
Die Pumpenstunden sind gesondert aufzuschreiben und
durch die örtliche Bauüberwachung abzeichnen zu lassen.

Schmutzwasser-Tauchmotorpumpe bis 10 l/s
Menge: 10,000 h

**3.30.20 Pumpensumpf**
Herstellen eines Pumpensumpfes wie folgt:
Vorhalten eines Beton- oder Stahlrohres D = 40 cm;
Länge
0,5 m und Einbauen unterhalb der Baugrubensohle,
einschließlich aller Erdarbeiten mit Wiederverfüllung,
sowie Ziehen des Rohres und dessen Abfuhr.
Menge: 2,000 St

**3.30.30 Kugel-Ventil-Anbohrarmatur 100**
Kugel-Ventil-Anbohrarmatur für AZ-, Guss-, Stahlrohr, für Wasser PN 16 und Gas PN 4
Form C nach DIN 3543, Teil 2. Zur Erfüllung der Trinkwasserverordnung Messingmaterial nach DIN 50930-6 Installationsparameter B ?0,14. Komplette Armatur DVGW-zertifiziert für Wasser und für Gas, für Stahl- und Gussrohre bis PN 16 sowie AZ-Rohre bis PN 10, für obere Anbohrung unter Druck, seitlicher Abgang mit Innengewinde nach DIN 2999, zusätzlich mit O-Ring-Kammer für das O-Ring-System. Anbohr-Kugel-Eckventil, DVGW, Pressmessing in DR-Qualität, im Anschlussstück mit zwei O-Ringen beweglich eingedichtet, beidseitig um 45°drehbar. Nicht steigende V2A-Spindel mit mehrgängigem Rundgewinde und doppelter O-Ring-SpindelAbdichtung, Ventilkegel nicht drehend, konisch dichtend, mit zusätzlicher PTFEWeichdichtung, Kegelschaft hart verchromt mit Sechskantführung. Oberteil mit Linksgewinde und Bajonettriegel. Integrierte Hilfsabsperrung durch Absperrkugel mit PTFE-Dichtung. Bedienungsvierkant mit doppeltanschlagendem Knebelkerbstift. Anschlussstück aus GGG 40, EPS-beschichtet, entsprechend den Vorschriften der DIN 30677, Teil 2. Abdichtung mit O-Ring, Dichtungskammer optimal dem Rohrscheitel angepasst. Haltestück 90 mm breit, mit Knotenblech, mit gerollten Gewindebolzen M 16, mit Unterleg-Halbkugel-Scheiben und Muttern, komplett aus Edelstahl V4A. Gewindeschutzkappen aus Kunststoff, umfassende Gummibandage. Muttern gleitbeschichtet.

Für Hauptrohr DN 100
Abgang: 1 1/2"

Hersteller / Typ: EWE

o. glw. '.............................'

 (vom Bieter einzutragen)
Menge: 5,000 St

**3.30.40 Hausanschlussschieber DN 40**
Hausanschluss - Schieber DN 40, PN 16
beiderseits Gewindemuffen
Zylindrisches Innengewinde nach DIN-ISO 288 (G1 ... 2);
Baulänge nach EN 558-1, Grundreihe 15 (DIN 3202); F5; bzw. DIN 3202; (Reihe M2/M4)
Gehäuse aus duktilem Gusseisen EN-JS 1030 (GGG-40), mit durchgehender Rohrinnensohle,
Absperrkörper allseitig vulkanisiert,
Mit Keilentwässerung,
Spindel aus Edelstahl min. 13 % Cr,
wartungsfreie Spindelabdichtung durch zwei O-Ringe,

Korrosionsschutz:
innen und außen mit Epoxid-Beschichtung in GSK-Ausführung „Schwerer Korrosionsschutz“ nach
DIN 30 677-2, Schichtdicke >250 µm, Farbton blau,
RAL 5005
Abgänge: 1 1/2"

Hersteller / VAG-Armaturen GmbH

o. glw. '.............................'

 (vom Bieter einzutragen)
Menge: 1,000 St

**3.30.50 Anschlussverschraubung mit Außengewinde**
Anschlußverschraubung mit Außengewinde
DN40 50mm x R1 1/2
Anschlussverschraubung mit Außengewinde DN 40 50 mm x R1 1/2
Material: Messing (DZR(Entzikungsbeständiges)
Art der Verbindung: klemmen
Dichtung: EPDM

Anschlussverschraubung:  Typ  SEPP Poly-Fix Anschlussverschraubung mit Außengewinde

oder gleichwertig

Hersteller/Typ:

'.............................'

 vom Bieter einzutragen
Menge: 7,000 St

**3.30.60 Anschluss Hausanschlussleitung als Zulage**
Anschluss als Zulage zur Position 3.09.10 von Hausanschlussleitung, Druckrohr aus PE-HD aus PE 100 DIN 8074 und DIN 8075, DVGW VP 608 und W 320 für Trinkwasser, PN 16, SDR 11, 50 x 4,6, Farbe blau, an das Spitzende deHauptleitung, Druckrohr aus duktilem Gußeisen DIN EN 545, mit Steckmuffenverbindung UNIVERSAL Tyton DIN 28603, einschließlich Dichtung aus EPDM, Auskleidung mit Zementmörtel
Baulängen von 6 m, verlegen DIN EN 805,
in vorhandenen Gräben mit Verbau,
Klasse 40, DN 100 herstellen.
Inkl. aller nötigen Formteile wie Reduzierungen und Übergangsstücke passend vom Hersteller der Rohre.

oder gleichwertig

Hersteller/Typ:

'.............................'

 vom Bieter einzutragen
Menge: 1,000 St

**3.30.70 Rohr PE-HD DN 40, 50 x 4,6 verlegen**
Druckrohr aus PE-HD aus PE 100 DIN 8074 und DIN 8075, DVGW VP 608 und W 320 für Trinkwasser, PN 16, SDR 11, 50 x 4,6, Farbe blau, liefern, verlegen  und verbinden auf vorhandenem Auflager in vorhandenem Graben mit Verbau und Aussteifungen, Verlegetiefe bis 2,00 m
Als Verbindungen sind Klemmverbindungen aus Kunststoff, Fabrikat Plasson vorgeschrieben. Bei grobsteinigem oder felsigem Untergrund muß die Leitung in Sandbettung verlegt werden.
Menge: 105,000 m

**3.30.80 Teleskop-Einbaugarnitur für Anbohrbrücken VB 1,20-1,80m**
Teleskop-Einbaugarnitur für Erdeinbau, komplett montiert, für stufenlos verstellbare Rohrdeckungen, für alle EWE-Anbohrarmaturen und EWE-Erdeinbauarmaturen.

Zweiteiliges Gestänge aus Vierkantstahl und Vierkantrohr, Betätigungsvierkant kaltgeschmiedet, die gesamte Oberfläche einschließlich Schnittkanten feuerverzinkt, stufenlos verstellbar durch auszuggesichertes Spiralfedersystem, mit Niro-Spiralfeder und zwei verschleißarmen Polyamidhülsen zum Schutz der Feuerverzinkung, mit Vierkantschoner aus Temperguss, feuerverzinkt, Spezialstift aus Niro-Stahl, konisch und gerändelt, zur bequemen Entnahme an der Verschlussscheibe befestigt.

PE-Hülsrohr mit Zentrierkappe, mit blauer, schmutzdichter und wasserabweisender Elastomerdichtung mit Markierungsfunktion, zusätzlich mit Vorbereitung zur Aufnahme von Markierungssteckern, mit PE-Abstreifring am Hülsrohr, PE-Glocke mit Spezial-Verschlussscheibe blau für EWE-Anbohrarmaturen mit Bajonettsystem, zur Arretierung und gegen Versanden des Glockenhohlraumes.
Mit fest angebrachtem, reflektierendem, ausziehbarem und flexiblem Markierungsfähnchen.
PE-Material ohne Zusätze von Re-Granulat.

Abmessung: Rohrdeckung von 1,25 m bis 1,50 m

Absperrarmaturen  Typ .Einbaugarnitur für alle EWE-Anbohrarmaturen oder glw.

Hersteller/Typ:

'.............................'

 vom Bieter einzutragen
Menge: 6,000 St

**3.30.90 Straßenk. f. Absperrsch. Kunststoff, höhenverst.**
Straßenkappe aus Kunststoll gemäß DIN 4057,
DVGW-zertifiziert.
Wartungsfreie höhenverstellbare Ausführung für den
Einbau von Anbohrarmaturen, Wasser.
Abmessungen und Deckelgewicht nach DIN 4057,
zweiteiliges Gehäuse aus Glasfaserarmiertem Kunststoff.
Der Kunststoff muss Öl- und Streusalzfest sein.
Alle Teile müssen recyclingfähig sein.
In eingebautem Zustand müssen 200 kN Druck Belastung
von der Straßenkappe aufgenommen werden.
Temperaturbeständig bis 245°C.
Um eine dauerhafte Verstellmöglichkeit während der Bauphase
zu  gewährleisten, ist durch eine entsprechende Abdichtung,
dass Endringen von Verunreinigungen zwischen Grundkörper
und Verstellteil zu verhindern.
Eine Neigungseinstellung von 4° zwischen Grundkörper und
Verstellteil, bei ca. 50% des Auszuges, zur Niveauanpassung,
muss möglich sein.
Das Verstellteil muss ohne Hilfsmittel in jeder sinnvollen
Position fixierbar sein.
Deckel aus Gusseisen EN- JL 1030 (GG- 20),
nachhaltig korrosionsgeschützt.
Deckelverschraubung aus X5CrNi 1810-  Stahl,
Steg aus Cr- Stahl mit mind. 13% Chromanteil.

inkl. Tragplatte aus Kunststoff für Straßenkappe DIN 4057, verstellbar.
Tragplatte passend vom Hersteller der Straßenkappe.

Herstellerqualität wie Serius oder gleichwertig.

Hersteller/Typ:

'.............................'

vom Bieter einzutragen
Menge: 6,000 St

**3.30.100 Wasserleitungs-Hinweisschild für Hausanschlüsse DIN 4067**
für Hausanschlüsse, aus Kunststoff mit auswechselbaren
Ziffern und Leerfeldern, bestückt,  liefern,
Grundplatte blau und an Pfosten befestigen einschl.
Pfosten, Länge = 2,50 m, aus längsgeripptem Aluminium,
Abschlußkappe, Bodenanker und Fundament aus
Beton C12/16 versetzen. Anfallende Erdarbeiten
sind einzurechnen. Die entsprechenden Abstände
und Größen sind einzusetzen.
Menge: 6,000 St

**3.30.110 Anschluß von unbebauten Grundstücken**
Die Rohrenden der Grundstücksanschlußleitungen bis ca. 1,00m über die Geländeoberkante hochziehen, mit einem Holzpfahl sichern, mit Klebeband am Pfahl befestigen und mit einem verschraubaren Verschlußstopfen dicht verschließen.
Als Zuschlag zu den Rohrleitungspositionen
Menge: 6,000 St

### 4 Kabel und Kabelgräben

#### Titel 4.05 Leitungsgräben, Baugruben, Bauwerkshinterfüllung

**4.05.10 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben) mit einer Grabentiefe
bis 1,25 m,
für 'Kabel und Kabelkanäle'
Boden des/der Homogenbereiches/e  B 'Bodenklasse 3-5'
Beschreibung des Homogenbereichs nach Unterlagen
des AG.
Boden lösen, seitlich lagern und wieder einbauen
Menge: 120,000 m3

**4.05.20 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben) mit einer Grabentiefe
bis 1,25 m,
für 'Kabel und Kabelkanäle'
Boden des/der Homogenbereiches/e  B 'Bodenklasse 3-5'
Beschreibung des Homogenbereichs nach Unterlagen
des AG.
Verdrängtes Rohrmaterial
Boden  lösen und in Eigentum des AN
übernehmen und einer Verwertung nach Wahl
des AN zuführen.
Menge: 75,000 m3

**4.05.30 Sandüberdeckung**
Sandüberdeckung für Rohrleitungen auf die ganze
RG-Breite. Rohrüberdeckung 30 cm über Rohrscheitel aus
reinem nicht aggressiven Sand, einschließlich
Materiallieferung.

Gesamtstärke der Überdeckung = 30 cm Überdeckung
Rohraußendurchmesser (Rohre > DN 250 sind dabei
abzuziehen!)
Menge: 25,000 m³

**4.05.40 Zulage KG Hand**
StL-Nr. 04960051
Ausheben von Hand als Zulage zur
Bodenbewegung.
Menge: 10,000 m3

**4.05.50 Suchschlitz herstellen**
StL-Nr. 1490511000080102
Suchschlitz zur Feststellung der Lage von Kabeln,
Leitungen und dgl. herstellen.
Lage nach Angabe des AG.
Leitungsart 'Sämtliche Kabel und Leitungen'
Tiefe bis 1,25 m
Boden der Klassen 3 bis 5.
Boden seitlich lagern, wiedereinbauen und
verdichten.
Menge: 10,000 m3

**4.05.60 Mehraufwand vorh. Leitungen**
StL-Nr. 1790511100080401
Mehraufwand bei der Herstellung von Leitungsgräben
und Leitungsgrabenverfüllungen
in Folge von vorhandenen Leitungen, die näher als
50 cm am Leitungsgraben liegen, sofern kein anderer
Abstand angegeben ist.
Die einschlägigen Vorschriften sind zu beachten.
Auch bei parallel laufenden Leitungen wird die Position
unabhängig vom Achsabstand einmal je Leitung
abgerechnet.
Abgerechnet wird in der Achse der jeweiligen Leitung.
Leitung = 'Sämtliche Kabel und Leitungen im Bestand'
Verlauf der Leitung 'längs und quer zur Grabenachse'
Abstand cm 'Gesamte Grabenbreite'
Menge: 25,000 m

**4.05.70 Baugrube herstellen**
Baugrube für kleinere Bauteile, wie Mauern, Sockel,
Treppen, Schächte und dgl. herstellen.
Boden lösen und laden.
Bauteil(e) 'im gesamten Baubereich, inkl. Baugruben für Hausanschlüsse und Anbindungen an Bestandsleitungen und dgl.'
Boden/Fels der Klasse(n) '3 bis 5'
Tiefe m 'bis 2,00'
Aushub 'in offener Baugrube oder zwischen Verbau'
Boden in Eigentum des AN übernehmen und einer
Entsorgung nach Wahl des AN zuführen.
Menge: 15,000 m3

**4.05.80 Baugrubenverf. bei kleineren Bauteilen herstellen**
StL-Nr. 169053010306
Baugrubenverfüllung bei kleineren Bauteilen
wie Mauern, Sockel, Treppen, Einzelschächten
und dgl. herstellen.
Boden einbauen und verdichten.
Bauteil(e) 'Gesamter Baubereich, inkl. Baugruben für Hausanschlüsse, Anbindungen an Bestandsleitungen und dgl.'
Tiefe m 'bis 2,00'
Kies-Sand-Geschmisch nach DIN 18196
(GW oder GI) bzw. frostsichere Baustoffgemische
aus gebrochenem Fels oder Kies mit max.
Korngröße 63 mm liefern, einbauen und verdichten.
Menge: 10,000 m3

#### Titel 4.09 Straßen- und Brückenentwässerung, Kabelkanäle

**4.09.10 Kabelkanal herst.**
StL-Nr. 17909504000102
Kabelkanal einschließlich Verfüllung der
Leitungszone herstellen. Kabelschutzrohre liefern.
Kabelkanal aus Kunststoffrohr PE-HD, SN 8,
E DIN 16842, einzügig, DN '160'
Verfüllung der Leitungszone 'mit Sand herstellen. Maximale Korngröße 4 mm, Sand liefern. Dicke der Bettung 10 cm. Bei Leerrohrpacketen ist der Sand mit entsprechenden Mitteln (Einwaschen) einzubauen. Mehrkosten aus diesem Sachverhalt werden nicht vergütet.'
Menge: 860,000 m

**4.09.20 Zulage Kabelkanal (Bögen)**
Zulage zu Kabelkanal für Bögen bis 90°,
für Kunststoffrohre bis DN 160
Menge: 20,000 St

**4.09.30 Zulage Kabelkanal (Verschlussdeckel, Kennzeichnung)**
Zulage zu Kabelkanal für Verschlussdeckel
DN 160 und Kennzeichnung der Lage des Hausanschlusses
mittels Brett und allen dafür nötigen Materialien
Menge: 6,000 St

**4.09.40 Kabel ausbauen**
StL-Nr. 1390950100050002
Kabel ggf. einschließlich Schutzvorrichtung ausbauen.
Kabel und ggf. Schutzvorrichtung aufnehmen.
Ggf. erforderliche Erdarbeiten und Trennen der Kabel
werden gesondert vergütet.
Kabelart 'Strom, Beleuchtung, Kommunikation'
Verlegeart 'erdverlegt'
Ausgebautes Material in Eigentum des AN übernehmen und einer Verwertung nach Wahl des AN
zuführen.
Menge: 15,000 m

**4.09.50 Kabel verlegen**
StL-Nr. 139095030004
Seitlich gelagertes Kabel aufnehmen,
verlegen und ggf. abdecken.
Ggf. Verfüllung der Leitungszone herstellen.
Ggf. erforderliche Erdarbeiten werden gesondert
vergütet.
Das Verlegen des Kabeltrassenbandes wird gesondert
vergütet.
Kabelart 'Strom, Beleuchtung, Kommunikation'
Kabel verlegen ohne Abdeckung.
Verfüllung der Leitungszone mit Sand herstellen.
Maximale Korngröße 4 mm, Sand liefern.
Menge: 110,000 m

**4.09.60 Warneinr. Kabel herstellen**
StL-Nr. 139095060401
Warneinrichtung für erdverlegte Kabel aus Trassenband herstellen.
Trassenband 'des AG für Kabel und Kabelkanäle'
Trassenband auf Leitungszonenverfüllung auslegen.
Menge: 860,000 m

**4.09.70 Köcherfundament für Mastleuchte**
Köcherfundament aus Betonrohr DN 300,
Rohrlänge l = 1,5 m
Einschließlich Kabeldurchführungen
Einschließlich Erdarbeiten
herstellen
Menge: 3,000 St

### 5 Pflanzmaßnahmen

#### Titel 5.30 Landschaftsbau: Pflanz- und Pflegearbeiten

*Hinweis*
StL-Nr. 12930000
Vorbemerkungen zu LB 930
1. Allgemeines
1.1 Bei der Pflanzenlieferung (Abschnitt 930/2) sind
nach der Pflanzenart die Anzuchtform, der Anzuchtzustand, die Anzuchtart, die Bewurzelung sowie
die Maßarten (Triebzahl, Stammhöhe, Stammumfang, Durchmesser, Breite, Höhe) zu benennen.
1.2 In Schutzgebieten und bei Ausgleichs- und
Ersatzmaßnahmen sind autochthone Gehölze
zu verwenden. Dabei ist das Merkblatt des
StMUGV vom August 2001 zu beachten.
Bei der Ausschreibung sind die Herkunftsgebiete
für autochthone Pflanzen zu benennen.
1.3 Bei Waldgründungen ist das Forstvermehrungsgutgesetz vom 22. Mai 2002 zu beachten.
Bei der Ausschreibung sind die Herkunftsgebiete
für forstliches Vermehrungsgut zu benennen.
1.4 Für die Bodenverbesserung (Abschnitt 930/4)
werden die Pflanzen in folgende Größen eingeteilt:
a)  Hochstämme, StU 16-25 cm
Solitärs, Stammbüsche und Heister größer 300 cm
b)  Hochstämme bis StU 16 cm, Heister bis 300 cm Höhe,
c) Jungpflanzen, leichte und verpflanzte Sträucher,
leichte Heister
d) Bodendecker, Stauden (flächige Ausbringung).
1.5 Wird Kompost des AN eingebracht, hat der
Kompost den Güte- und Prüfbestimmungen der
Fachvereinigung Bayerischer Komposthersteller
zu entsprechen.
1.6 Die Befestigung der Bäume am Pfahl erfolgt mit
Kokosstrick, dicke Sorte (1 kg = 40 m), in doppelter
Achterschlaufe (ohne Pos. 410 und 411). Der
Kokosstrick wird mit Krampen am Pfahl angenagelt.
Bei Anwendung anderer Bindesysteme ist die
Zustimmung des AG vorab einzuholen.
1.7 Für das Wässern der Gehölze (bei der Fertigstellung- und Entwicklungspflege) werden keine Wassermengen vorgegeben. Die Wassermengen je Pflanze
sind vom AN so zu bemessen, dass die Wurzelbereiche der Pflanzen ausreichend durchfeuchtet sind.
2. Nebenleistungen
Die nachfolgend aufgeführten Leistungen gehören
zur vertraglichen Leistung und sind in die Einheitspreise einzurechnen:
2.1 Die Lieferung der Bodenverbesserungsstoffe
bzw. das An- oder Ausbringen der Hilfsstoffe.
2.2 Für die Pflanzarbeiten (Abschnitt 930/3):
a)  das Abstecken und Kennzeichnen der Pflanzstellen,
b)  das Tauchen aller Gehölze ohne Ballen vor der
Pflanzung in eine Schutzlösung aus Natrium-Alginat,
c)  das Herstellen von Pflanzscheiben bzw. Gießmulden (Innendurchmesser so groß wie das
Pflanzloch),
d)  das umgehende Entfernen von Steinen (Durch
messer größer 3 cm), Erdbrocken und Unrat von
Flächen außerhalb der Pflanzflächen, soweit sie
beim Pflanzvorgang angefallen sind,
e)  das Entfernen aller Etiketten, Schnüre und Bänder
von den Pflanzen,
f)  das Herstellen einer Stammschattierung an
Hochstämmen nach Anforderung:
Schilfrohrmatte, Weidenmatte: die Einzelelemente
müssen mit stabilen Drähten verbunden sein,
die Abstände zwischen den Elementen sollen 2
bis 5 mm  betragen. Die Matten sind locker
um den Stamm zu legen und müssen bis zur Baumbindung reichen. An der Nordseite sind die
Matten um bis zu einem Drittel des Stammumfangs
zu überlappen. Die Matten sind 2-fach
(im oberen und unteren Drittel) mit dickem Draht
am Stamm zu befestigen,
g) das umgehende Wässern der Gehölze nach der
Pflanzung.
2.3 Für die Fertigstellung- und Entwicklungspflege
(Abschnitte 930/5, 930/6 und 930/7) bei jedem Pflegegang:
a) das Überprüfen der Baumverankerungen und
Baumpfähle,
b) das Wiederanbinden losgerissener Gehölze,
c) das Erneuern / Nachbessern einschnürender oder
schadhafter Bindungen / Stammschattierungen,
d) das Entfernen zurückgetrockneten Holzes,
e) das Durchführen erforderlicher Korrekturschnitte bei
Bäumen und Heistern,
f) das Aufrichten und Antreten schief gedrückter
oder durch Frost gehobener Gehölze,
g) das Wiederherstellen oder Nachbessern von
Gießmulden und Pflanzscheiben.

**5.30.10 Quercus robur**
StL-Nr. 129302440300
Quercus robur liefern.
H, 3 x v, mDb, StU '12-14'
Menge: 8,000 St

**5.30.20 Acer pseudoplatanus**
StL-Nr. 129302030500
Acer pseudoplatanus liefern.
H, 3xv, mDb, StU '12-14'
Menge: 3,000 St

**5.30.30 Gehölz pflanzen**
Gehölz pflanzen einschließlich Pflanzloch herstellen.
Hochstamm, StU 12 - 16 cm, Solitär,
Stammbusch, Heister, 300 - 400 cm hoch,
Pflanzloch DU 100 cm, 60 cm tief,
mit Ballen,
mit Stammschattierung mit Schilfrohrmatte.
Menge: 11,000 St

**5.30.40 Bodenaustausch durchführen**
StL-Nr. 129303070101
Bodenaustausch bei der Herstellung von Pflanzlöchern, Pflanzgruben oder Pflanzgräben durchführen,
ungeeigneten Boden seitlich einplanieren,
Oberboden liefern und einbauen.
Menge: 10,000 m3

**5.30.50 (Dreibock)Baumverankerung herst.**
StL-Nr. 1293041001
(11)Baumverankerung (Dreibock) für 'Hochstämme'
aus Pfählen herstellen.
Pfähle Länge cm '250'
Zopf cm '8/10'
standfest einschlagen und durch Querhölzer
(Latten 40/60 mm) miteinander verbinden.
Baum mit Kokosstrick an den Pfahlköpfen mit 4facher
8er-Schlaufe binden, die einzelnen Bindungen an den
Pfählen mit Krampen annageln.
Dreibock, Pfähle bunt geschält.
Menge: 11,000 St

**5.30.60 Mulchen von Pflanz- flächen**
Mulchen von Pflanzflächen
lt. Flächenermittlung
mit Rindenmulch, Körnung mm '0 - 40'
Dicke cm '6 - 7'

Hochstämme :101 Stück
  Entsprechend Pos. 1.30.10 - 1.30.14

Abdecken der Pflanzflächen zum Schutz gegen
Austrocknen und Verunkrautung, Rindenmulch
(RM) RAL-GZ 250/1 nach den Güte- und Prüfbestimmungen,
zum Schutz gegen Austrocknen
und Verunkrautung, aufbringen und verteilen,
glattziehen der fertigen Mulchdecke (Anschluss
mind. 2 cm unter angrenzenden Einfassungen).

Eine Probe/Gütenachweis sind vor Einbau der BL
vorzulegen. Mengenermittlung der bearbeiteten
Fläche nach örtlichem Aufmaß mit der BL.
Menge: 25,000 m2

#### Titel 5.31 Landschaftsbau: Sonstige Arbeiten

*Hinweis*
StL-Nr. 12931000
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

**5.31.10 Pflanzfläche abmähen**
StL-Nr. 1293010201
Pflanzfläche vor Beginn der Pflanzarbeiten
abmähen.
Mähgut in Eigentum des AN übernehmen und
einer Verwertung nach Wahl des AN zuführen.
Menge: 250,000 m2

**5.31.20 Pflanzfläche fräsen**
StL-Nr. 12930104
Pflanzfläche (eben bis schwach geneigt)
20 cm tief fräsen und planieren.
Menge: 250,000 m2

**5.31.30 Rasenansaat auf Oberboden herst.**
StL-Nr. 1293110101
Rasenansaat (Normalsaat) herstellen.
Saatgutmenge g/m2 '20'
Fertigstellungspflege wird gesondert vergütet.
Saatgutmischung RSM '7.1.2.'
Menge: 250,000 m2

**5.31.40 RootBarrier® 325 – Wurzelsperre**
RootBarrier®325 Rollenware, Höhe 200 cm

Vertikale Wurzelsperre, hergestellt aus
Polypropylene, nonwoven Geotextil mit
einseitiger polypropylener Beschichtung
zum Schutz vor der Beschädigung durch
Wurzeln an Straßen, Fahrradwegen,
Fußwegen, Pflasterflächen, Fundamenten,
Drainagen, Kanalisationen, Leitungs- und
Kabelsystemen, usw.

Erfüllt die Anforderungen der FLL, DVGW
GW125 und FGSV.

Bei fachgerechtem Einbau besteht eine
25 Jahre Garantie auf den Durchwurzelungsschutz
gemäß Garantieerklärung.

Flächengewicht: 325 g/m2 (EN-ISO 9864)
bestehend aus 290 g/m2 nonwoven Geotextil
mit einer einseitigen Beschichtung von 35 g/m2
Undurchdringbar für Wurzeln, geeignet für
Wiederverwendung, resistent gegen Bakterien
und Chemikalien, 100% wasserdicht und recyclebar.

Liefern und nach Herstellerangaben einbauen,
einschl. Verbindung der Enden durch dreifache
Verklebung mit RootBarrier® Butylklebeband oder
Verbindung mit RootBarrier® Click Connection.

Produkt: RootBarrier® 325
Liefernachweis: RootBarrier B.V.
Nikkelstraat 5
NL-8211 AJ Lelystad
Tel:. +31 (0) 320 215 805
E-Mail: sales@rootbarrier.nl
www.rootbarrier.de

o. glw. '.............................'

 vom Bieter einzutragen
Menge: 35,000 m

#### Titel 5.33 Fertigstellungs- und Entwicklungspflege

*Hinweis*
Für die Ausführung der nachfolgenden Pflegearbeiten
als Fertigstellungspflege gilt die DIN
18916 und die DIN 18917.

Die erforderlichen Teilleistungen sind ohne besondere Anordnung
rechtzeitig auszuführen, die Ausführung jeder
Teilleistung erfolgt jeweils nach Vorankündigung
per Fax und nach Vereinbarung mit dem AG/BL.

Die Pflegegänge sind protokollarisch nachzuweisen
und vom AG/BL bestätigen zu lassen.
Abrechnung erfolgt nach tatsächlich durchgeführten
und genehmigten Arbeitsgängen,
Pflegeberichte ohne Unterschrift durch AG/BL
werden bei der Abrechnung nicht berücksichtigt.

Die Fertigstellungspflege beginnt mit der Abnahme
der Pflanzleistung und dauert über eine
Vegetationsperiode (12 Monate). Die Abnahme
der Fertigstellungspflege erfolgt erst nach Ende
einer Vegetationsperiode.

Mehr- bzw. Minderleistungen
werden zu dem vereinbarten Einheitspreis
vergütet oder in Abzug gebracht. Nicht
angewachsene Pflanzen sind vom AN unaufgefordert
zu seinen Lasten zu ersetzen.

Die Abnahme der Pflanzung muss vom AN eine
Woche vorher schriftlich angemeldet werden.
Chemische Pflanzenbehandlungsmittel zur
Bekämpfung von unerwünschtem Aufwuchs
sind verboten.

Die Pflanz- und Rasenflächen
sind stets in einem sauberen und gepflegten
Zustand zu halten.

**5.33.10 Fertigstellungspflege Gehölze**
Fertigstellungsarbeiten gemäß DIN 18916

abnahmefähiger Zustand mit erkennbarem Austreiben der Pflanze in der ersten Vegetationsperiode
(Pflanzung Herbst, Abnahme bis Juni des Folgejahres)

Maßnahmen

- Wässern der Gehölze

Wasserlieferung:  durch AN

Anzahl der Arbeitsgänge ist abhängig von den natürlichen
Niederschlägen.

- Lockern, Säubern, ggf. Ausmähen der Baumscheiben
- Entfernung von Wildwuchs und Unrat
  Entfernung  vertrockneter, beschädigter Pflanzenteile

Anzahl der Pflegegänge:
nach Erfordernis und Angabe des AG/ der BL
(mind. 6 Pflegegänge/ Vegetationsperiode)

- Prüfung der Pflanzenverankerung
  Kontrolle von Pfählen
  Kontrolle von Stricken
  Kontrolle von Querhölzern

- Mulchen von Pflanzflächen
  lt. Flächenermittlung
- mit Rindenmulch, Körnung mm '0 - 40', Dicke
cm '6 - 7' bei Hochstämmen

Mengenermittlung nach örtlichen Aufmaß mit der BL, Abrechnung erfolgt nach tatsächlich durchgeführten und genehmigten Arbeitsgängen

EP für 6 Pflegegänge, EP je

Pflegegang: '.............................'EUR
Menge: 11,000 St

**5.33.20 Fertigstellungspflege Rasenflächen**
Fertigstellungsarbeiten gemäß DIN 18617

abnahmefähiger Zustand mit erkennbarem Austreiben der Pflanze in der ersten Vegetationsperiode
(Pflanzung Herbst, Abnahme bis Juni des Folgejahres)

Maßnahmen

- Wässern der Rasenflächen

Wasserlieferung:  durch AN
Anzahl:  10 Arbeitsgänge/ Jahr
Menge:  25 l/ m2

- Mähen der Pflanzflächen

Anzahl:  bis zu 6 Mähgänge
MAßnahmen:  Bekämpfung von unerwünschten
  Aufwuchs

- Düngen der Flächen (bis 10g/m2)

Material:  organischer Langzeitdünger
Einarbeitung:  großflächig, oberflächlich
Menge: 250,000 m²

**5.33.30 Entwicklungspflege Gehölze**
Entwicklungspflege gemäß DIN 18619

Entwicklungspflege
Dauer:  3 Jahre
Anzahl der Pflegegänge:  1. Jahr 5x
      2. Jahr 5x
      3. Jahr 5x

Maßnahmen

- Wässern der Gehölze

Wasserlieferung:  durch AN

Anzahl der Arbeitsgänge ist abhängig von den natürlichen
Niederschlägen.

- Lockern, Säubern, ggf. Ausmähen der Baumscheiben
- Entfernung von Wildwuchs und Unrat
  Entfernung vertrockneter, beschädigter Pflanzenteile

- Prüfung der Pflanzenverankerung
  Kontrolle von Pfählen
  Kontrolle von Stricken
  Kontrolle von Querhölzern

- Mulchen von Pflanzflächen einmal jährlich
  lt. Flächenermittlung
- mit Rindenmulch, Körnung mm '0 - 40', Dicke
cm '6 - 7' bei Hochstämmen
Menge: 11,000 St

**5.33.40 Entwicklungspflege Rasenflächen**
Fertigstellungsarbeiten gemäß DIN 18617

Entwicklungspflege
Dauer:  2 Jahre
Anzahl der Pflegegänge:  1. Jahr 4x
      2. Jahr 3x

Maßnahmen

- Wässern der Rasenflächen

Wasserlieferung:  durch AN
Menge:  25 l/ m2

- Mähen der Pflanzflächen

Maßnahmen:  Mähen (Schnittfolge und
  Mähtechnik entsprechend dem
  Rasentyp)

  Bekämpfung von unerwünschten
  Aufwuchs

- Düngen der Flächen (bis 10g/m2)

Material:  organischer Langzeitdünger
Einarbeitung:  großflächig, oberflächlich
Menge: 250,000 m²

USt %: 19,00
